# Toma de tierra de alumbrado público con placa

- Propiedad del archivo: CYPE INGENIEROS, S.A.
- Formato: FIEBDC-3/2002
- Divisa: EUR
- Costes indirectos: 3.00 %
- IVA: 21.00 %

## I Instalaciones

### IU Urbanas

#### IUP Redes de alumbrado público

**IUP020** Ud Toma de tierra de alumbrado público con placa.
Toma de tierra de alumbrado público, compuesta por un pozo de 2 m de profundidad en cuyo interior se instala una placa de cobre electrolítico puro de 500x500x1,5 mm unida a la pletina conductora de cobre estañado de 30x2 mm, conectada a puente para comprobación, dentro de una arqueta de registro de polipropileno de 30x30 cm. Incluso replanteo, excavación del pozo, colocación de la placa en su interior, conexión entre la placa y el conductor de tierra mediante pletina conductora, colocación de la arqueta de registro, conexión de la pletina conductora con la línea de enlace mediante borne de unión, relleno con tierras de la propia excavación y aditivos para disminuir la resistividad del terreno y conexionado a la red de tierra mediante puente de comprobación. Totalmente montada, conexionada y probada.
Incluye: Replanteo. Excavación del pozo. Colocación de la placa. Conexión de la placa con la pletina conductora. Colocación de la arqueta de registro. Conexión de la pletina conductora con la línea de enlace. Relleno de la zona excavada. Conexión a la red de tierra. Realización de pruebas de servicio.
Criterio de medición de proyecto: Número de unidades previstas, según documentación gráfica de Proyecto.
Criterio de medición de obra: Se medirá el número de unidades realmente ejecutadas según especificaciones de Proyecto.

| Código | Ud | Descripción | Rendimiento | Precio | Importe |
|---|---|---|---|---|---|
| mt35tte020b | Ud | Placa de cobre electrolítico puro para toma de tierra, de 500x500x1,5 mm, con borne de unión. (material) | 1.000 | 159.38 | 159.38 |
| mt41pca010a | m | Pletina conductora de cobre estañado, desnuda, de 30x2 mm. (material) | 1.500 | 51.22 | 76.83 |
| mt35tta010 | Ud | Arqueta de polipropileno para toma de tierra, de 300x300 mm, con tapa de registro. (material) | 1.000 | 75.60 | 75.60 |
| mt35tta030 | Ud | Puente para comprobación de puesta a tierra de la instalación eléctrica. (material) | 1.000 | 47.00 | 47.00 |
| mt35tta060 | Ud | Saco de 5 kg de sales minerales para la mejora de la conductividad de puestas a tierra. (material) | 2.000 | 3.58 | 7.16 |
| mt35www020 | Ud | Material auxiliar para instalaciones de toma de tierra. (material) | 1.000 | 1.17 | 1.17 |
| mq01ret020b | h | Retrocargadora sobre neumáticos, de 70 kW. (maquinaria) | 0.065 | 41.71 | 2.71 |
| mq04dua020b | h | Dumper de descarga frontal de 2 t de carga útil. (maquinaria) | 0.084 | 10.58 | 0.89 |
| mq02rod010d | h | Bandeja vibrante de guiado manual, de 300 kg, anchura de trabajo 70 cm, reversible. (maquinaria) | 0.125 | 7.30 | 0.91 |
| mq02cia020j | h | Camión cisterna, de 8 m³ de capacidad. (maquinaria) | 0.009 | 121.25 | 1.09 |
| mq04cab010c | h | Camión basculante de 12 t de carga, de 162 kW. (maquinaria) | 0.012 | 45.88 | 0.55 |
| mo003 | h | Oficial 1ª electricista. (mano de obra) | 0.275 | 23.74 | 6.53 |
| mo102 | h | Ayudante electricista. (mano de obra) | 0.275 | 21.90 | 6.02 |
| mo113 | h | Peón ordinario construcción. (mano de obra) | 0.110 | 21.69 | 2.39 |
| % | % | Costes directos complementarios | 2 % | 388.23 | 7.76 |
|  |  | Costes directos |  |  | 395.99 |
