# Boca de riego

- Propiedad del archivo: CYPE INGENIEROS, S.A.
- Formato: FIEBDC-3/2002
- Divisa: EUR
- Costes indirectos: 3.00 %
- IVA: 21.00 %

## I Instalaciones

### IU Urbanas

#### IUR Redes de riego

**IUR050** Ud Boca de riego.
Boca de riego, formada por cuerpo y tapa de fundición con cerradura de cuadradillo, brida de entrada, llave de corte y racor de salida roscado macho de latón de 1 1/2" de diámetro, enterrada. Incluso accesorios de conexión a la tubería de abastecimiento y distribución. Totalmente montada, conexionada y probada.
Incluye: Instalación en el terreno y conexión hidráulica a la tubería de abastecimiento y distribución. Relleno de la zanja. Limpieza hidráulica de la unidad. Realización de pruebas de servicio.
Criterio de medición de proyecto: Número de unidades previstas, según documentación gráfica de Proyecto.
Criterio de medición de obra: Se medirá el número de unidades realmente ejecutadas según especificaciones de Proyecto.

| Código | Ud | Descripción | Rendimiento | Precio | Importe |
|---|---|---|---|---|---|
| mt48wwg100a | Ud | Boca de riego, formada por cuerpo y tapa de fundición con cerradura de cuadradillo, brida de entrada, llave de corte y racor de salida roscado macho de latón de 1 1/2" de diámetro. (material) | 1.000 | 135.54 | 135.54 |
| mt37tpj023fe | Ud | Collarín de toma de PP con cuatro tornillos, para tubo de 63 mm de diámetro exterior, con toma para conexión roscada de 1 1/2" de diámetro, PN=16 atm, con juntas elásticas de EPDM, según UNE-EN ISO 15874-3. (material) | 1.000 | 5.75 | 5.75 |
| mt37tpa030da | m | Tubo de polietileno PE 40 de color negro con bandas de color azul, de 40 mm de diámetro exterior y 5,5 mm de espesor, PN=10 atm, según UNE-EN 12201-2. (material) | 1.000 | 4.18 | 4.18 |
| mo008 | h | Oficial 1ª fontanero. (mano de obra) | 0.330 | 22.74 | 7.50 |
| mo107 | h | Ayudante fontanero. (mano de obra) | 0.330 | 20.98 | 6.92 |
| % | % | Costes directos complementarios | 2 % | 159.89 | 3.20 |
|  |  | Costes directos |  |  | 163.09 |
