# Arqueta prefabricada de hormigón, para la red de telecomunicaciones de fibra óptica

- Propiedad del archivo: CYPE INGENIEROS, S.A.
- Formato: FIEBDC-3/2002
- Divisa: EUR
- Costes indirectos: 3.00 %
- IVA: 21.00 %

## I Instalaciones

### IU Urbanas

#### IUT Redes de telecomunicaciones

**IUT020** Ud Arqueta prefabricada de hormigón, para la red de telecomunicaciones de fibra óptica.
Arqueta de hormigón armado, de 1000x1000 mm de dimensiones interiores, 1250x1250x1000 mm de dimensiones exteriores, con tapa de fundición clase D-400, para la red de telecomunicaciones de fibra óptica, colocada sobre solera de hormigón en masa HM-20/B/20/X0 de 10 cm de espesor. Incluso vertido y compactación del hormigón para la formación de solera, conexiones con los conductos y remates. Totalmente montada, sin incluir la excavación ni el relleno perimetral posterior.
Incluye: Replanteo de la arqueta. Eliminación de las tierras sueltas del fondo de la excavación. Vertido y compactación del hormigón en formación de solera. Colocación de la arqueta. Conexionado de tubos de la canalización. Colocación de accesorios.
Criterio de medición de proyecto: Número de unidades previstas, según documentación gráfica de Proyecto.
Criterio de medición de obra: Se medirá el número de unidades realmente ejecutadas según especificaciones de Proyecto.

| Código | Ud | Descripción | Rendimiento | Precio | Importe |
|---|---|---|---|---|---|
| mt10hmf010tLb | m³ | Hormigón HM-20/B/20/X0, fabricado en central. (material) | 0.156 | 87.66 | 13.67 |
| mt40iar110b | Ud | Arqueta de hormigón armado, de 1000x1000 mm de dimensiones interiores, 1250x1250x1000 mm de dimensiones exteriores, con tapa de fundición clase D-400 según UNE-EN 124. (material) | 1.000 | 432.98 | 432.98 |
| mq04cag010a | h | Camión con grúa de hasta 6 t. (maquinaria) | 0.110 | 56.47 | 6.21 |
| au00auh040 |  | Vibrador de hormigón, eléctrico. | 1.000 | 0.00 | 0.00 |
| mo041 | h | Oficial 1ª construcción de obra civil. (mano de obra) | 0.715 | 23.10 | 16.52 |
| mo087 | h | Ayudante construcción de obra civil. (mano de obra) | 0.715 | 21.94 | 15.69 |
| % | % | Costes directos complementarios | 2 % | 485.07 | 9.70 |
|  |  | Costes directos |  |  | 494.77 |
