# Subsolado del terreno

- Propiedad del archivo: CYPE INGENIEROS, S.A.
- Formato: FIEBDC-3/2002
- Divisa: EUR
- Costes indirectos: 3.00 %
- IVA: 21.00 %

## J Jardinería

### JA Preparación del terreno

#### JAB Acondicionamiento físico

**JAB040** m² Subsolado del terreno.
Subsolado del terreno compacto, con medios mecánicos, mediante tractor agrícola equipado con subsolador, alcanzando una profundidad de entre 30 y 50 cm.
Incluye: Subsolado del terreno. Señalización y protección del terreno.
Criterio de medición de proyecto: Superficie medida en proyección horizontal, según documentación gráfica de Proyecto.
Criterio de medición de obra: Se medirá, en proyección horizontal, la superficie realmente ejecutada según especificaciones de Proyecto.

| Código | Ud | Descripción | Rendimiento | Precio | Importe |
|---|---|---|---|---|---|
| mq09tra090 | h | Tractor agrícola, de 33 kW, equipado con subsolador, de 1,8 m de anchura de trabajo. (maquinaria) | 0.055 | 41.34 | 2.27 |
| mo040 | h | Oficial 1ª jardinero. (mano de obra) | 0.002 | 22.13 | 0.04 |
| % | % | Costes directos complementarios | 2 % | 2.31 | 0.05 |
|  |  | Costes directos |  |  | 2.36 |
