# Trasplante de frondosa

- Propiedad del archivo: CYPE INGENIEROS, S.A.
- Formato: FIEBDC-3/2002
- Divisa: EUR
- Costes indirectos: 3.00 %
- IVA: 21.00 %

## J Jardinería

### JS Suministro y plantación de especies

#### JSP Plantación y trasplante de especies

**JSP030** Ud Trasplante de frondosa.
Trasplante de frondosa de entre 30 y 60 cm de perímetro de tronco, ubicada en alcorque, con retrocargadora.
Incluye: Poda de raíces. Poda de ramas. Transporte al lugar de destino. Plantación. Recorte de raíces.
Criterio de medición de proyecto: Número de unidades previstas, según documentación gráfica de Proyecto.
Criterio de medición de obra: Se medirá el número de unidades realmente trasplantadas según especificaciones de Proyecto.

| Código | Ud | Descripción | Rendimiento | Precio | Importe |
|---|---|---|---|---|---|
| mq01ret020b | h | Retrocargadora sobre neumáticos, de 70 kW. (maquinaria) | 1.650 | 41.71 | 68.82 |
| mq04cag010b | h | Camión con grúa de hasta 10 t. (maquinaria) | 0.220 | 63.96 | 14.07 |
| mo040 | h | Oficial 1ª jardinero. (mano de obra) | 0.814 | 23.10 | 18.80 |
| mo115 | h | Peón jardinero. (mano de obra) | 3.300 | 21.69 | 71.58 |
| mo086 | h | Ayudante jardinero. (mano de obra) | 3.300 | 21.94 | 72.40 |
| % | % | Costes directos complementarios | 2 % | 245.67 | 4.91 |
|  |  | Costes directos |  |  | 250.58 |
