# Borde de piezas prefabricadas de hormigón, para protección de alcorque

- Propiedad del archivo: CYPE INGENIEROS, S.A.
- Formato: FIEBDC-3/2002
- Divisa: EUR
- Costes indirectos: 3.00 %
- IVA: 21.00 %

## M Firmes y pavimentos urbanos

### ML Bordes y límites de pavimentos

#### MLA Protecciones de alcorques

**MLA010** Ud Borde de piezas prefabricadas de hormigón, para protección de alcorque.
Formación de borde de delimitación de alcorque cuadrado, mediante el conjunto de dos piezas prefabricadas de hormigón, de 120x120 cm y 90 cm de diámetro interior, gris, apoyado el conjunto sobre una solera de hormigón HM-20/P/20/X0 de 15 cm de espesor, a realizar sobre una base firme existente, no incluida en este precio. Incluso excavación y rejuntado con mortero de cemento, industrial, M-5.
Incluye: Replanteo de alineaciones y niveles. Excavación. Vertido y extendido del hormigón. Colocación de las piezas. Asentado y nivelación. Relleno de juntas con mortero.
Criterio de medición de proyecto: Número de unidades previstas, según documentación gráfica de Proyecto.
Criterio de medición de obra: Se medirá el número de unidades realmente ejecutadas según especificaciones de Proyecto.

| Código | Ud | Descripción | Rendimiento | Precio | Importe |
|---|---|---|---|---|---|
| mt10hmf010tLc | m³ | Hormigón HM-20/P/20/X0, fabricado en central. (material) | 0.210 | 83.57 | 17.55 |
| mt08aaa010a | m³ | Agua. (material) | 0.006 | 1.53 | 0.01 |
| mt09mif010ca | t | Mortero industrial para albañilería, de cemento, color gris, categoría M-5 (resistencia a compresión 5 N/mm²), suministrado en sacos, según UNE-EN 998-2. (material) | 0.002 | 54.64 | 0.11 |
| mt52alc010b | Ud | Conjunto de dos piezas prefabricadas de hormigón para formación de borde de delimitación de alcorque cuadrado, de 120x120 cm y 90 cm de diámetro interior, gris. (material) | 1.000 | 66.00 | 66.00 |
| au00auh040 |  | Vibrador de hormigón, eléctrico. | 1.000 | 0.00 | 0.00 |
| mo041 | h | Oficial 1ª construcción de obra civil. (mano de obra) | 0.330 | 23.10 | 7.62 |
| mo087 | h | Ayudante construcción de obra civil. (mano de obra) | 0.171 | 21.94 | 3.75 |
| % | % | Costes directos complementarios | 2 % | 95.04 | 1.90 |
|  |  | Costes directos |  |  | 96.94 |
