# Pavimento con piezas irregulares de piedra natural

- Propiedad del archivo: CYPE INGENIEROS, S.A.
- Formato: FIEBDC-3/2002
- Divisa: EUR
- Costes indirectos: 3.00 %
- IVA: 21.00 %

## M Firmes y pavimentos urbanos

### MP Pavimentos urbanos

#### MPP De piedra natural

**MPP040** m² Pavimento con piezas irregulares de piedra natural.
Pavimento con piezas irregulares de pizarra, de entre 3 y 4 cm de espesor, acabado natural, recibido con mortero de cemento M-5 y rejuntado con el mismo material. Incluso preparación previa de las piedras, cortes, remates de cantos, realización de encuentros con otros materiales, juntas y limpieza final.
Incluye: Preparación de la superficie soporte. Preparación de las piezas. Colocación de las piezas. Rejuntado. Limpieza.
Criterio de medición de proyecto: Superficie medida en proyección horizontal, según documentación gráfica de Proyecto.
Criterio de medición de obra: Se medirá, en proyección horizontal, la superficie realmente ejecutada según especificaciones de Proyecto.

| Código | Ud | Descripción | Rendimiento | Precio | Importe |
|---|---|---|---|---|---|
| mt19cir010c | m² | Piezas irregulares de pizarra, de entre 3 y 4 cm de espesor, acabado natural. (material) | 1.050 | 35.89 | 37.68 |
| mt09mor010c | m³ | Mortero de cemento CEM II/B-P 32,5 N tipo M-5, confeccionado en obra con 250 kg/m³ de cemento y una proporción en volumen 1/6. (material) | 0.030 | 117.80 | 3.53 |
| mt08aaa010a | m³ | Agua. (material) | 0.020 | 1.53 | 0.03 |
| op00sie030 |  | Sierra de disco de diamante, para mesa de trabajo, de corte húmedo. | 1.000 | 0.00 | 0.00 |
| op00tal010 |  | Taladro. | 1.000 | 0.00 | 0.00 |
| mo022 | h | Oficial 1ª colocador de piedra natural. (mano de obra) | 0.560 | 24.83 | 13.90 |
| mo060 | h | Ayudante colocador de piedra natural. (mano de obra) | 0.560 | 23.59 | 13.21 |
| mo113 | h | Peón ordinario construcción. (mano de obra) | 0.112 | 23.32 | 2.61 |
| % | % | Costes directos complementarios | 2 % | 70.96 | 1.42 |
|  |  | Costes directos |  |  | 72.38 |
