# Red de protección de pista deportiva

- Propiedad del archivo: CYPE INGENIEROS, S.A.
- Formato: FIEBDC-3/2002
- Divisa: EUR
- Costes indirectos: 3.00 %
- IVA: 21.00 %

## T Equipamiento urbano

### TD Equipamientos deportivos

#### TDG Juegos deportivos

**TDG170** Ud Red de protección de pista deportiva.
Red de protección de pista deportiva, fija, especialmente indicada para campos de fútbol 8, de fútbol 11, de fútbol sala o de balonmano, para evitar la salida de balones del campo, de 10 m de longitud y 4 m de altura, de cuerdas de nylon de 100x100 mm de luz de malla y 3 mm de diámetro, cosida con cable de acero trenzado superior e inferiormente y sujeta a postes de tubo de acero de 90 mm de diámetro, de 4,8 m de altura y 5 mm de espesor, colocados cada 5 m, colocación mediante soldadura de 0,80x0,80x1,00 m.
Criterio de valoración económica: El precio no incluye la superficie soporte.
Incluye: Replanteo. Colocación.
Criterio de medición de proyecto: Número de unidades previstas, según documentación gráfica de Proyecto.
Criterio de medición de obra: Se medirá el número de unidades realmente ejecutadas según especificaciones de Proyecto.

| Código | Ud | Descripción | Rendimiento | Precio | Importe |
|---|---|---|---|---|---|
| mt52dep380a | m² | Red de protección de pista deportiva, de cuerdas de nylon de 100x100 mm de luz de malla y 3 mm de diámetro, con ganchos de acero galvanizado para sujetar la red. (material) | 40.000 | 3.06 | 122.40 |
| mt52dep390a | Ud | Poste de tubo de acero galvanizado de 90 mm de diámetro, de 4,8 m de altura y 5 mm de espesor, con botes de acero para empotrar los postes, anillas para colocar los cables y tensores para fijar la red. (material) | 3.000 | 61.62 | 184.86 |
| mt52dep400d | m | Cable de acero trenzado de 15 mm de diámetro. (material) | 20.000 | 4.60 | 92.00 |
| mo041 | h | Oficial 1ª construcción de obra civil. (mano de obra) | 0.110 | 23.10 | 2.54 |
| mo087 | h | Ayudante construcción de obra civil. (mano de obra) | 4.264 | 21.94 | 93.55 |
| mo011 | h | Oficial 1ª montador. (mano de obra) | 4.730 | 23.74 | 112.29 |
| % | % | Costes directos complementarios | 2 % | 607.64 | 12.15 |
|  |  | Costes directos |  |  | 619.79 |
