# Conductor desnudo de tierra de alumbrado público

- Propiedad del archivo: CYPE Ingenieros S.A.
- Formato: FIEBDC-3/2016
- Programa: Generador de precios de la construcción. CYPE Ingenieros, S.A.
- Fecha: 06/06/2025
- Divisa: EUR
- Costes indirectos: 3 %
- IVA: 21 %

## I Instalaciones

### IU Urbanas

#### IUP Redes de alumbrado público

**IUP030** m Conductor desnudo de tierra de alumbrado público.
Conductor desnudo de tierra de alumbrado público formado por cable rígido desnudo de cobre trenzado, de 70 mm² de sección. Incluso uniones realizadas con soldadura aluminotérmica, grapas y bornes de unión. Totalmente montado, conexionado y probado.
Incluye: Replanteo del recorrido. Tendido del conductor desnudo de tierra. Conexionado del conductor desnudo de tierra mediante bornes de unión.
Criterio de medición de proyecto: Longitud medida según documentación gráfica de Proyecto.
Criterio de medición de obra: Se medirá la longitud realmente ejecutada según especificaciones de Proyecto.

| Código | Ud | Descripción | Rendimiento | Precio | Importe |
|---|---|---|---|---|---|
| mt35ttc010d | m | Conductor de cobre desnudo, de 70 mm². (material) | 1 | 6.27 | 6.270 |
| mt35www020 | Ud | Material auxiliar para instalaciones de toma de tierra. (material) | 0.1 | 1.17 | 0.117 |
| mo003 | h | Oficial 1ª electricista. (mano de obra) | 0.11 | 23.74 | 2.611 |
| % | % | Costes directos complementarios | 2 % | 8.998 | 0.180 |
|  |  | Costes directos |  |  | 9.178 |

Residuos:
- colocación: mt35ttc010d Conductor de cobre desnudo, de 70 mm²; factor de residuo 0.011

## Recursos

**mt35ttc010d** m Conductor de cobre desnudo, de 70 mm²
Datos técnicos: Coste energético 23.006 MJ; Emisión de CO2 0.509 kg; Código LER 17 04 11; Masa del elemento 0.623 kg; Volumen 0.000415 m3
Residuos:
- embalaje: re150101 Envases de papel y cartón. (componente de residuo); rendimiento 0.078 kg; Código LER 15 01 01; Masa del elemento 1 kg; Volumen 0.001333 m3
