# Estabilización de explanada mediante aporte de material

- Propiedad del archivo: CYPE Ingenieros S.A.
- Formato: FIEBDC-3/2016
- Programa: Generador de precios de la construcción. CYPE Ingenieros, S.A.
- Fecha: 29/10/2025
- Divisa: EUR
- Costes indirectos: 3 %
- IVA: 21 %

## M Firmes y pavimentos urbanos

### ME Explanadas, caminos y senderos

#### MEE Estabilización con aporte de material

**MEE010** m³ Estabilización de explanada mediante aporte de material.
Estabilización de explanada, mediante el extendido en tongadas de material adecuado, y posterior compactación hasta alcanzar un espesor de 25 a 35 cm y una densidad seca no inferior al 100% de la máxima obtenida en el ensayo Proctor Modificado, realizado según UNE 103501. Incluso aporte de material adecuado, carga, transporte y descarga a pie de tajo del material y humectación del mismo.
Criterio de valoración económica: El precio no incluye la realización del ensayo Proctor Modificado.
Incluye: Preparación de la superficie de apoyo. Carga, transporte y extendido por tongadas de espesor uniforme. Humectación o desecación de cada tongada. Compactación por tongadas.
Criterio de medición de proyecto: Volumen medido sobre los perfiles de los planos topográficos de Proyecto, que definen el movimiento de tierras a realizar en obra.
Criterio de medición de obra: Se medirá el volumen de relleno sobre los perfiles transversales del terreno realmente ejecutados, compactados y terminados según especificaciones de Proyecto.

| Código | Ud | Descripción | Rendimiento | Precio | Importe |
|---|---|---|---|---|---|
| mt01art030b | m³ | Material adecuado de aportación, para formación de terraplenes, según el art. 330.3.3.2 del PG-3. (material) | 1.15 | 5.86 | 6.739 |
| mq01pan010a | h | Pala cargadora sobre neumáticos de 120 kW/1,9 m³. (maquinaria) | 0.033 | 45.95 | 1.516 |
| mq04cab010b | h | Camión basculante de 10 t de carga, de 147 kW. (maquinaria) | 0.05 | 37.65 | 1.883 |
| mq01mot010a | h | Motoniveladora de 141 kW. (maquinaria) | 0.02 | 77.41 | 1.548 |
| mq02rov010i | h | Compactador monocilíndrico vibrante autopropulsado, de 129 kW, de 16,2 t, anchura de trabajo 213,4 cm. (maquinaria) | 0.055 | 71.16 | 3.914 |
| mq02cia020j | h | Camión cisterna, de 8 m³ de capacidad. (maquinaria) | 0.022 | 121.25 | 2.668 |
| mo087 | h | Ayudante construcción de obra civil. (mano de obra) | 0.077 | 21.94 | 1.689 |
| % | % | Costes directos complementarios | 2 % | 19.957 | 0.399 |
|  |  | Costes directos |  |  | 20.356 |

Residuos:
- colocación: mt01art030b Material adecuado de aportación, para formación de terraplenes, según el art. 330.3.3.2 del PG-3; factor de residuo 0.00497201

## Recursos

**mt01art030b** m³ Material adecuado de aportación, para formación de terraplenes, según el art. 330.3.3.2 del PG-3
Datos técnicos: Coste energético 574.000 MJ; Emisión de CO2 41.000 kg; Código LER 17 05 04; Masa del elemento 2050 kg; Volumen 1.28125 m3
