# Pavimento drenante "BREINCO"

- Propiedad del archivo: CYPE Ingenieros S.A.
- Formato: FIEBDC-3/2016
- Programa: Generador de precios de la construcción. CYPE Ingenieros, S.A.
- Fecha: 02/07/2024
- Divisa: EUR
- Costes indirectos: 3 %
- IVA: 21 %

## M Firmes y pavimentos urbanos

### MP Pavimentos urbanos

#### MPD Drenantes

**MPD100** m² Pavimento drenante "BREINCO".
Pavimento drenante de piezas de 60x40x10 cm Llosa Filtra "BREINCO", con juntas drenantes rellenas con gravilla de 2 a 8 mm de diámetro, acabado Grey Estándar, con una resistencia a flexotracción de 4 N/mm², una capacidad drenante de 144 l/(m²·min) y con resistencia al deslizamiento Rd>45 según UNE-EN 16165 y resbaladicidad clase 3 según CTE, para tráfico rodado. Colocación sobre capa de 5 cm de espesor de gravilla de 2 a 8 mm de diámetro.
Criterio de valoración económica: El precio no incluye la base soporte.
Incluye: Extendido de la capa base de gravilla. Colocación del pavimento. Relleno de las juntas drenantes con gravilla.
Criterio de medición de proyecto: Superficie medida según documentación gráfica de Proyecto.
Criterio de medición de obra: Se medirá la superficie realmente ejecutada según especificaciones de Proyecto.

| Código | Ud | Descripción | Rendimiento | Precio | Importe |
|---|---|---|---|---|---|
| mt18bre010c | m² | Piezas de 60x40x10 cm Llosa Filtra "BREINCO", con juntas drenantes, acabado Grey Estándar. (material) | 1 | 30.01 | 30.010 |
| mt01arp032a | m³ | Gravilla caliza de machaqueo de 2 a 8 mm de diámetro. (material) | 0.078 | 24.72 | 1.928 |
| mo041 | h | Oficial 1ª construcción de obra civil. (mano de obra) | 0.88 | 22.13 | 19.474 |
| mo087 | h | Ayudante construcción de obra civil. (mano de obra) | 0.88 | 21.02 | 18.498 |
| % | % | Costes directos complementarios | 2 % | 69.910 | 1.398 |
|  |  | Costes directos |  |  | 71.308 |

Residuos:
- colocación: mt01arp032a Gravilla caliza de machaqueo de 2 a 8 mm de diámetro; factor de residuo 0.00701154

## Recursos

**mt01arp032a** m³ Gravilla caliza de machaqueo de 2 a 8 mm de diámetro
Datos técnicos: Coste energético 146.250 MJ; Emisión de CO2 7.800 kg; Código LER 01 04 08; Masa del elemento 1950 kg; Volumen 1.3 m3
