# Pavimento drenante, con piezas prefabricadas de hormigón y césped

- Propiedad del archivo: CYPE Ingenieros S.A.
- Formato: FIEBDC-3/2016
- Programa: Generador de precios de la construcción. CYPE Ingenieros, S.A.
- Fecha: 06/06/2025
- Divisa: EUR
- Costes indirectos: 3 %
- IVA: 21 %

## M Firmes y pavimentos urbanos

### MP Pavimentos urbanos

#### MPD Drenantes

**MPD230** m² Pavimento drenante, con piezas prefabricadas de hormigón y césped.
Pavimento drenante, para tráfico peatonal, con una resistencia a flexotracción de 3,5 N/mm², una capacidad drenante de 144 l/(m²·min) y con resistencia al deslizamiento Rd>45 según UNE-EN 16165 y resbaladicidad clase 3 según CTE, formado por capa de nivelación compactada de arena con granulometría de 0 a 5 mm de diámetro, limpia, de 5 cm de espesor, piezas drenantes prefabricadas de hormigón de 60x40x9,5 cm, color gris, con huecos rellenos con tierra vegetal cribada y mezcla de semilla para césped cubriendo la rejilla alveolar.
Criterio de valoración económica: El precio no incluye la base soporte.
Incluye: Transporte y descarga del material a pie de tajo. Extendido y compactación de la capa de nivelación. Disposición de las piezas prefabricadas. Abonado de fondo y extendido de la capa de relleno. Distribución de semillas. Tapado con mantillo. Primer riego.
Criterio de medición de proyecto: Superficie medida según documentación gráfica de Proyecto.
Criterio de medición de obra: Se medirá la superficie realmente ejecutada según especificaciones de Proyecto.

| Código | Ud | Descripción | Rendimiento | Precio | Importe |
|---|---|---|---|---|---|
| mt01ara010a | m³ | Arena con granulometría de 0 a 5 mm de diámetro, limpia. (material) | 0.05 | 14.61 | 0.731 |
| mt18bre020a | m² | Piezas drenantes prefabricadas de hormigón de 60x40x9,5 cm, color gris, clase resistente a flexión 1, clase resistente según la carga de rotura 45, coeficiente de absorción de agua <= 6%, clase de desgaste por abrasión 3, según UNE-EN 1339. (material) | 1.05 | 12.18 | 12.789 |
| mt48tif020a | kg | Abono para presiembra de césped. (material) | 0.1 | 1.47 | 0.147 |
| mt48tie030a | m³ | Tierra vegetal cribada, suministrada a granel. (material) | 0.04 | 24.21 | 0.968 |
| mt48tis010a | kg | Mezcla de semilla para césped. (material) | 0.035 | 6.41 | 0.224 |
| mt48tie040 | kg | Mantillo limpio cribado. (material) | 5 | 0.03 | 0.150 |
| mt08aaa010a | m³ | Agua. (material) | 0.05 | 1.53 | 0.077 |
| mq01pan070b | h | Mini pala cargadora sobre neumáticos, de 52 kW/1 m³ kW. (maquinaria) | 0.023 | 37.53 | 0.863 |
| mq02rod010d | h | Bandeja vibrante de guiado manual, de 300 kg, anchura de trabajo 70 cm, reversible. (maquinaria) | 0.023 | 7.3 | 0.168 |
| mo041 | h | Oficial 1ª construcción de obra civil. (mano de obra) | 0.11 | 23.1 | 2.541 |
| mo087 | h | Ayudante construcción de obra civil. (mano de obra) | 0.22 | 21.94 | 4.827 |
| mo040 | h | Oficial 1ª jardinero. (mano de obra) | 0.22 | 23.1 | 5.082 |
| mo115 | h | Peón jardinero. (mano de obra) | 0.44 | 21.69 | 9.544 |
| % | % | Costes directos complementarios | 2 % | 38.111 | 0.762 |
|  |  | Costes directos |  |  | 38.873 |

Residuos:
- colocación: mt01ara010a Arena con granulometría de 0 a 5 mm de diámetro, limpia; factor de residuo 0.003
- colocación: mt18bre020a; factor de residuo 0.0084
- colocación: mt48tif020a Abono para presiembra de césped; factor de residuo 0.052198
- colocación: mt48tie030a Tierra vegetal cribada, suministrada a granel; factor de residuo 0.003

## Recursos

**mt01ara010a** m³ Arena con granulometría de 0 a 5 mm de diámetro, limpia
Datos técnicos: Coste energético 146.250 MJ; Emisión de CO2 7.800 kg; Código LER 01 04 09; Masa del elemento 1950 kg; Volumen 1.21875 m3

**mt18bre020a** m² Piezas drenantes prefabricadas de hormigón de 60x40x9,5 cm
Datos técnicos: Coste energético 12.722 MJ; Emisión de CO2 21.927 kg; Código LER 17 01 01; Masa del elemento 146 kg; Volumen 0.097333 m3
Residuos:
- embalaje: re170201 Madera. (componente de residuo); rendimiento 0.045 kg; Código LER 17 02 01; Masa del elemento 1 kg; Volumen 0.000909 m3
- embalaje: re170203 Plástico. (componente de residuo); rendimiento 0.023 kg; Código LER 17 02 03; Masa del elemento 1 kg; Volumen 0.001667 m3

**mt48tif020a** kg Abono para presiembra de césped
Datos técnicos: Coste energético 30.291 MJ; Emisión de CO2 3.674 kg; Código LER 06 10 99; Masa del elemento 1 kg; Volumen 0.001111 m3
Residuos:
- embalaje: re170203 Plástico; rendimiento 0.003 kg

**mt48tie030a** m³ Tierra vegetal cribada, suministrada a granel
Datos técnicos: Coste energético 574.000 MJ; Emisión de CO2 41.000 kg; Código LER 17 05 04; Masa del elemento 2050 kg; Volumen 1.28125 m3

**mt08aaa010a** m³ Agua
Datos técnicos: Coste energético 60.000 MJ; Emisión de CO2 30.000 kg
