# Campo de fútbol 3x3, sistema Compofútbol X-Tress "COMPOSAN INDUSTRIAL Y TECNOLOGÍA"

- Propiedad del archivo: CYPE Ingenieros S.A.
- Formato: FIEBDC-3/2016
- Programa: Generador de precios de la construcción. CYPE Ingenieros, S.A.
- Fecha: 26/06/2025
- Divisa: EUR
- Costes indirectos: 3 %
- IVA: 21 %

## T Equipamiento urbano

### TA Instalaciones deportivas completas

#### TAF Campos de fútbol

**TAF010** Ud Campo de fútbol 3x3, sistema Compofútbol X-Tress "COMPOSAN INDUSTRIAL Y TECNOLOGÍA".
Campo de fútbol 3x3, de 16x8 m, sistema Compofútbol X-Tress "COMPOSAN INDUSTRIAL Y TECNOLOGÍA", con una puerta de acceso y lunas de vidrio de seguridad templado, de 12 mm de espesor, formado por una estructura metálica modular, compuesta por perfiles, tubos y pilares, de acero S235JR laminado en caliente; un conjunto de lunas de vidrio de seguridad templado, de 12 mm de espesor, con taladros para fijación a la estructura; un juego de dos redes de portería, color blanco; 8 mástiles de red de protección de fondo para fijar sobre la estructura metálica, de tubo de acero galvanizado, de 60 mm de diámetro y 2 m de altura; y 32 m² de red de protección de fondo, color blanco. Incluso elementos de fijación.
Criterio de valoración económica: El precio no incluye el pavimento deportivo.
Incluye: Replanteo. Montaje y fijación de la estructura metálica. Colocación y fijación de las lunas de vidrio. Fijación de las redes de portería. Montaje y fijación, sobre la estructura metálica, de los mástiles de las redes de protección de fondo. Fijación de las redes de protección de fondo.
Criterio de medición de proyecto: Número de unidades previstas, según documentación gráfica de Proyecto.
Criterio de medición de obra: Se medirá el número de unidades realmente ejecutadas según especificaciones de Proyecto.

| Código | Ud | Descripción | Rendimiento | Precio | Importe |
|---|---|---|---|---|---|
| mt47cit450d | Ud | Estructura metálica modular para campo de fútbol 3x3, de 16x8 m, con una puerta de acceso, sistema Compofútbol X-Tress "COMPOSAN INDUSTRIAL Y TECNOLOGÍA", compuesta por perfiles, tubos y pilares, de acero S235JR laminado en caliente, acabado lacado, color azul, con elementos de fijación. (material) | 1 | 9071.75 | 9071.750 |
| mt47cit460d | Ud | Conjunto de lunas de vidrio de seguridad templado, de 12 mm de espesor, con taladros para fijación a la estructura, para campo de fútbol 3x3, de 16x8 m, sistema Compofútbol X-Tress "COMPOSAN INDUSTRIAL Y TECNOLOGÍA", incluso tornillería, elementos auxiliares y pequeño material. (material) | 1 | 3972.03 | 3972.030 |
| mt47cit470b | Ud | Juego de dos redes de portería, color blanco, para campo de fútbol 3x3, sistema Compofútbol X-Tress "COMPOSAN INDUSTRIAL Y TECNOLOGÍA". (material) | 1 | 42.44 | 42.440 |
| mt47cit480b | Ud | Mástil de red de protección de fondo para fijar sobre la estructura metálica, de tubo de acero galvanizado, de 60 mm de diámetro y 2 m de altura, para campo de fútbol 3x3, sistema Compofútbol X-Tress "COMPOSAN INDUSTRIAL Y TECNOLOGÍA", acabado lacado, color azul, con elementos de fijación. (material) | 8 | 105.36 | 842.880 |
| mt47cit490b | m² | Red de protección de fondo, color blanco, para campo de fútbol 3x3, sistema Compofútbol X-Tress "COMPOSAN INDUSTRIAL Y TECNOLOGÍA". (material) | 32 | 2.47 | 79.040 |
| mo041 | h | Oficial 1ª construcción de obra civil. (mano de obra) | 35.2 | 23.1 | 813.120 |
| mo087 | h | Ayudante construcción de obra civil. (mano de obra) | 35.2 | 21.94 | 772.288 |
| % | % | Costes directos complementarios | 2 % | 15593.548 | 311.871 |
|  |  | Costes directos |  |  | 15905.419 |

Residuos:
- colocación: mt47cit450d; factor de residuo 0.006
- colocación: mt47cit460d; factor de residuo 0.0055
- colocación: mt47cit480b; factor de residuo 0.0053

## Recursos

**mt47cit450d** Ud Estructura metálica modular para campo de fútbol 3x3
Datos técnicos: Coste energético 16875.875 MJ; Emisión de CO2 684.192 kg; Código LER 17 04 05; Masa del elemento 1200 kg; Volumen 0.571429 m3
Residuos:
- embalaje: re170203 Plástico. (componente de residuo); rendimiento 0.04 kg; Código LER 17 02 03; Masa del elemento 1 kg; Volumen 0.001667 m3

**mt47cit460d** Ud Conjunto de lunas de vidrio de seguridad templado
Datos técnicos: Coste energético 31177.835 MJ; Emisión de CO2 2194.502 kg; Código LER 17 02 02; Masa del elemento 1728 kg; Volumen 1.728 m3
Residuos:
- embalaje: re170201 Madera. (componente de residuo); rendimiento 0.034 kg; Código LER 17 02 01; Masa del elemento 1 kg; Volumen 0.000909 m3
- embalaje: re170203 Plástico; rendimiento 0.001 kg

**mt47cit470b** Ud Juego de dos redes de portería
Datos técnicos: Coste energético 290.679 MJ; Emisión de CO2 14.491 kg
Residuos:
- embalaje: re150101 Envases de papel y cartón. (componente de residuo); rendimiento 0.072 kg; Código LER 15 01 01; Masa del elemento 1 kg; Volumen 0.001333 m3

**mt47cit480b** Ud Mástil de red de protección de fondo para fijar sobre la estructura metálica
Datos técnicos: Coste energético 320.135 MJ; Emisión de CO2 32.448 kg; Código LER 17 04 05; Masa del elemento 12.6 kg; Volumen 0.006 m3
Residuos:
- embalaje: re170203 Plástico; rendimiento 0.04 kg
