# Canasta de minibasket

- Propiedad del archivo: CYPE Ingenieros S.A.
- Formato: FIEBDC-3/2016
- Programa: Generador de precios de la construcción. CYPE Ingenieros, S.A.
- Fecha: 26/06/2025
- Divisa: EUR
- Costes indirectos: 3 %
- IVA: 21 %

## T Equipamiento urbano

### TD Equipamientos deportivos

#### TDG Juegos deportivos

**TDG010** Ud Canasta de minibasket.
Canasta trasladable de minibasket de 3,2 m de altura formada por: poste de tubo de acero de 90 mm de diámetro y 3 mm de espesor, con codo curvado soldado, cuadro de tubo rectangular de 50x30 cm y tirantes de tubo de acero, todo ello pintado con polvo de poliéster, tablero de metacrilato, de 120x90 cm y 15 mm de espesor, aro de varilla maciza de 20 mm de espesor colocado a una altura de 2,6 m y red de algodón con cuerdas de 6 mm de diámetro con doce puntos de fijación al aro, para usuarios de más de 6 años, colocada directamente sobre el pavimento con cuatro ruedas, dos varillas de fijación y dos contrapesos de hormigón.
Incluye: Replanteo. Colocación.
Criterio de medición de proyecto: Número de unidades previstas, según documentación gráfica de Proyecto.
Criterio de medición de obra: Se medirá el número de unidades realmente ejecutadas según especificaciones de Proyecto.

| Código | Ud | Descripción | Rendimiento | Precio | Importe |
|---|---|---|---|---|---|
| mt52dep220d | Ud | Canasta trasladable de minibasket de 3,2 m de altura formada por: poste de tubo de acero de 90 mm de diámetro y 3 mm de espesor, con codo curvado soldado, cuadro de tubo rectangular de 50x30 cm y tirantes de tubo de acero, todo ello pintado con polvo de poliéster, tablero de metacrilato, de 120x90 cm y 15 mm de espesor, aro de varilla maciza de 20 mm de espesor colocado a una altura de 2,6 m y red de algodón con cuerdas de 6 mm de diámetro con doce puntos de fijación al aro, para usuarios de más de 6 años, incluso cuatro ruedas, dos varillas de fijación y dos contrapesos de hormigón. (material) | 1 | 1437.47 | 1437.470 |
| mo011 | h | Oficial 1ª montador. (mano de obra) | 2.2 | 23.74 | 52.228 |
| mo080 | h | Ayudante montador. (mano de obra) | 2.2 | 21.94 | 48.268 |
| % | % | Costes directos complementarios | 2 % | 1537.966 | 30.759 |
|  |  | Costes directos |  |  | 1568.725 |

## Recursos

**mt52dep220d** Ud Canasta trasladable de minibasket de 3,2 m de altura formada por: poste de tubo de acero de 90 mm de diámetro y 3 mm de
Datos técnicos: Coste energético 4038.606 MJ; Emisión de CO2 194.688 kg
Residuos:
- embalaje: re150101 Envases de papel y cartón. (componente de residuo); rendimiento 3.766 kg; Código LER 15 01 01; Masa del elemento 1 kg; Volumen 0.001333 m3
