# Cemento consumido en exceso durante los trabajos de consolidación del terreno, sistema Jet Grouting

- Propiedad del archivo: CYPE INGENIEROS, S.A.
- Formato: FIEBDC-3/2002
- Divisa: EUR
- Costes indirectos: 3.00 %
- IVA: 21.00 %

## A Acondicionamiento del terreno

### AM Mejoras del terreno

#### AMJ Jet Grouting

**AMJ005** kg Cemento consumido en exceso durante los trabajos de consolidación del terreno, sistema Jet Grouting.
Cemento utilizado en la preparación de mortero o lechada de cemento, consumidos en exceso sobre el volumen teórico, durante los trabajos de consolidación del terreno mediante el sistema Jet Grouting.
Incluye: Recogida de sobrantes y carga manual a contenedor.
Criterio de medición de obra: Se determinará, a partir del peso obtenido en báscula oficial de las unidades llegadas a obra, el peso de las unidades realmente ejecutadas según especificaciones de Proyecto.

| Código | Ud | Descripción | Rendimiento | Precio | Importe |
|---|---|---|---|---|---|
| mt08cem010c | kg | Cemento Portland CEM I 42,5 N, en sacos, según UNE-EN 197-1. (material) | 1.000 | 0.11 | 0.11 |
| mo113 | h | Peón ordinario construcción. (mano de obra) | 0.005 | 21.69 | 0.11 |
| % | % | Costes directos complementarios | 2 % | 0.22 | 0.00 |
|  |  | Costes directos |  |  | 0.22 |
