# Cabeza de anclaje permanente para muro pantalla

- Propiedad del archivo: CYPE INGENIEROS, S.A.
- Formato: FIEBDC-3/2002
- Divisa: EUR
- Costes indirectos: 3.00 %
- IVA: 21.00 %

## C Cimentaciones

### CC Contenciones

#### CCP Muros pantalla

**CCP083** Ud Cabeza de anclaje permanente para muro pantalla.
Cabeza de anclaje permanente, para 4 cables trenzados de acero, de 0,6" (15,2 mm) de diámetro nominal, formada por placa de reparto de 250x250x25 mm, cuña triangular de fricción de acero, protección externa con caperuza de plástico de 160 mm de diámetro, juntas de neopreno y tornillería.
Incluye: Colocación de la cabeza de anclaje.
Criterio de medición de proyecto: Número de unidades previstas, según documentación gráfica de Proyecto.
Criterio de medición de obra: Se medirá el número de unidades realmente ejecutadas según especificaciones de Proyecto.

| Código | Ud | Descripción | Rendimiento | Precio | Importe |
|---|---|---|---|---|---|
| mt07aav100b | Ud | Cabeza de anclaje permanente, para 4 cables trenzados de acero, de 0,6" (15,2 mm) de diámetro nominal, formada por placa de reparto de 250x250x25 mm, cuña triangular de fricción de acero, protección externa con caperuza de plástico de 160 mm de diámetro, juntas de neopreno y tornillería. (material) | 1.000 | 127.31 | 127.31 |
| mo042 | h | Oficial 1ª estructurista. (mano de obra) | 0.500 | 24.04 | 12.02 |
| mo089 | h | Ayudante estructurista. (mano de obra) | 0.500 | 22.82 | 11.41 |
| % | % | Costes directos complementarios | 2 % | 150.74 | 3.01 |
|  |  | Costes directos |  |  | 153.75 |
