# Anclaje químico estructural sobre muro pantalla de hormigón

- Propiedad del archivo: CYPE INGENIEROS, S.A.
- Formato: FIEBDC-3/2002
- Divisa: EUR
- Costes indirectos: 3.00 %
- IVA: 21.00 %

## C Cimentaciones

### CC Contenciones

#### CCP Muros pantalla

**CCP064** Ud Anclaje químico estructural sobre muro pantalla de hormigón.
Anclaje químico estructural sobre muro pantalla de hormigón, formado por barra corrugada de 16 mm de diámetro y 100 cm de longitud de acero UNE-EN 10080 B 500 S, fijada con resina epoxi en taladro de 20 mm de diámetro y 250 mm de profundidad, y carga manual de escombros sobre camión o contenedor.
Incluye: Replanteo del orificio sobre el paramento del muro pantalla. Ejecución del taladro. Limpieza del polvo del interior del taladro. Inyección de resina epoxi. Colocación de la armadura de espera. Limpieza de los restos generados. Carga manual de escombros sobre camión o contenedor.
Criterio de medición de proyecto: Número de unidades previstas, según documentación gráfica de Proyecto.
Criterio de medición de obra: Se medirá el número de unidades realmente ejecutadas según especificaciones de Proyecto.

| Código | Ud | Descripción | Rendimiento | Precio | Importe |
|---|---|---|---|---|---|
| mt07anq010 | Ud | Cartucho de adhesivo tixotrópico de dos componentes a base de resina epoxi, de 330 ml, para conexión de barra corrugada de acero y muro pantalla. (material) | 0.080 | 53.74 | 4.30 |
| mt07aco010g | kg | Acero en barras corrugadas, UNE-EN 10080 B 500 S, suministrado en obra en barras sin elaborar, de varios diámetros. (material) | 1.580 | 1.22 | 1.93 |
| mq06eim060 | h | Aplicador manual para cartuchos de inyección de resinas, con accesorio mezclador. (maquinaria) | 0.300 | 1.72 | 0.52 |
| op00ciz020 |  | Cizalla para acero en barras corrugadas. | 1.000 | 0.00 | 0.00 |
| op00ata010 |  | Atadora de ferralla. | 1.000 | 0.00 | 0.00 |
| op00tal010 |  | Taladro. | 1.000 | 0.00 | 0.00 |
| mo042 | h | Oficial 1ª estructurista. (mano de obra) | 0.110 | 23.03 | 2.53 |
| mo089 | h | Ayudante estructurista. (mano de obra) | 0.110 | 21.86 | 2.40 |
| % | % | Costes directos complementarios | 2 % | 11.68 | 0.23 |
|  |  | Costes directos |  |  | 11.91 |
