# Apertura de mechinal en muro de mampostería

- Propiedad del archivo: CYPE INGENIEROS, S.A.
- Formato: FIEBDC-3/2002
- Divisa: EUR
- Costes indirectos: 3.00 %
- IVA: 21.00 %

## D Demoliciones

### DE Estructuras

#### DEC Cantería

**DEC042** Ud Apertura de mechinal en muro de mampostería.
Apertura de mechinal en muro de mampostería de piedra caliza, para apoyo de elemento estructural, de hasta 30x30x30 cm, realizado con medios manuales, sin afectar a la estabilidad del muro, y carga manual sobre camión o contenedor.
Criterio de valoración económica: El precio incluye el corte previo del contorno del hueco.
Incluye: Replanteo del hueco en el paramento. Corte previo del contorno del hueco. Demolición del elemento. Fragmentación de los escombros en piezas manejables. Retirada y acopio de escombros. Limpieza de los restos de obra. Carga manual de escombros sobre camión o contenedor.
Criterio de medición de proyecto: Número de unidades previstas, según documentación gráfica de Proyecto.
Criterio de medición de obra: Se medirá el número de unidades realmente ejecutadas según especificaciones de Proyecto.

| Código | Ud | Descripción | Rendimiento | Precio | Importe |
|---|---|---|---|---|---|
| op00amo010 |  | Amoladora o radial. | 1.000 | 0.00 | 0.00 |
| mo112 | h | Peón especializado construcción. (mano de obra) | 0.405 | 22.05 | 8.93 |
| mo113 | h | Peón ordinario construcción. (mano de obra) | 0.405 | 21.69 | 8.78 |
| % | % | Costes directos complementarios | 2 % | 17.71 | 0.35 |
|  |  | Costes directos |  |  | 18.06 |
