# Demolición de pilar de hormigón armado

- Propiedad del archivo: CYPE INGENIEROS, S.A.
- Formato: FIEBDC-3/2002
- Divisa: EUR
- Costes indirectos: 3.00 %
- IVA: 21.00 %

## D Demoliciones

### DE Estructuras

#### DEH Hormigón

**DEH030** m³ Demolición de pilar de hormigón armado.
Demolición de pilar de hormigón armado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 6.000 | 4.57 | 27.42 |
| mq05pdm110 | h | Compresor portátil diesel media presión 10 m³/min. (maquinaria) | 3.000 | 7.75 | 23.25 |
| mq08sol010 | h | Equipo de oxicorte, con acetileno como combustible y oxígeno como comburente. (maquinaria) | 1.500 | 8.25 | 12.38 |
| mo019 | h | Oficial 1ª soldador. (mano de obra) | 1.500 | 22.42 | 33.63 |
| mo112 | h | Peón especializado construcción. (mano de obra) | 6.000 | 21.12 | 126.72 |
| mo113 | h | Peón ordinario construcción. (mano de obra) | 5.000 | 20.78 | 103.90 |
| % | % | Costes directos complementarios | 2 % | 327.30 | 6.55 |
|  |  | Costes directos |  |  | 333.85 |
