# Demolición de elemento de construcción de obra de fábrica

- Propiedad del archivo: CYPE INGENIEROS, S.A.
- Formato: FIEBDC-3/2002
- Divisa: EUR
- Costes indirectos: 3.00 %
- IVA: 21.00 %

## D Demoliciones

### DU Urbanización interior de la parcela

#### DUR Obra complementaria

**DUR020** m³ Demolición de elemento de construcción de obra de fábrica.
Demolición de elemento de construcción de fábrica de ladrillo cerámico perforado, mediante retroexcavadora con martillo rompedor, y carga mecánica de escombros sobre camión o contenedor.
Criterio de valoración económica: El precio no incluye la demolición de la cimentación.
Incluye: Demolición del elemento. Fragmentación de los escombros en piezas manejables. Retirada y acopio de escombros. Limpieza de los restos de obra. Carga mecánica de escombros sobre camión o contenedor.
Criterio de medición de proyecto: Volumen medido según documentación gráfica de Proyecto.
Criterio de medición de obra: Se medirá el volumen realmente demolido según especificaciones de Proyecto.

| Código | Ud | Descripción | Rendimiento | Precio | Importe |
|---|---|---|---|---|---|
| mq01exn050c | h | Retroexcavadora sobre neumáticos, de 85 kW, con martillo rompedor. (maquinaria) | 0.110 | 72.80 | 8.01 |
| mq01ret010 | h | Miniretrocargadora sobre neumáticos de 15 kW. (maquinaria) | 0.055 | 45.86 | 2.52 |
| mo113 | h | Peón ordinario construcción. (mano de obra) | 0.050 | 21.69 | 1.08 |
| % | % | Costes directos complementarios | 2 % | 11.61 | 0.23 |
|  |  | Costes directos |  |  | 11.84 |
