# Remate de esquina redondeada en muro estructural de balas de paja. Sistema CUT

- Propiedad del archivo: CYPE INGENIEROS, S.A.
- Formato: FIEBDC-3/2002
- Divisa: EUR
- Costes indirectos: 3.00 %
- IVA: 21.00 %

## E Estructuras

### EM Madera

#### EMI Sistemas "in situ" de construcciones con madera y paja

**EMI012** m Remate de esquina redondeada en muro estructural de balas de paja. Sistema CUT.
Remate de esquina redondeada en muro estructural de balas de paja, sistema CUT, realizado con malla de triple torsión, hexagonal, 17x19-5, de alambre galvanizado de 1,00 mm de diámetro, fijada con grapas a los montantes de madera, y relleno del hueco con paja a presión.
Incluye: Colocación y fijación provisional de la malla. Relleno del hueco con paja a presión. Fijación definitiva de la malla.
Criterio de medición de proyecto: Longitud medida según documentación gráfica de Proyecto.
Criterio de medición de obra: Se medirá la longitud realmente ejecutada según especificaciones de Proyecto.

| Código | Ud | Descripción | Rendimiento | Precio | Importe |
|---|---|---|---|---|---|
| mt07ame510d | m² | Malla de triple torsión, hexagonal, 17x19-5, de alambre galvanizado de 1 mm de diámetro. (material) | 0.300 | 1.19 | 0.36 |
| mt15pdr300cc | Ud | Grapa, de acero galvanizado, de 10 mm de altura; para la fijación de mallas de triple torsión. (material) | 14.000 | 0.02 | 0.28 |
| mt07emi010a | Ud | Bala de paja de arroz, trigo y centeno, de 37x47x120 cm, densidad entre 115 y 120 kg/m³ y una humedad relativa menor de 15%, sin semillas, embalada mecánicamente con cordones de atado con carga de rotura > 120 kPa, Euroclase E de reacción al fuego según UNE-EN 13501-1. (material) | 0.800 | 2.10 | 1.68 |
| op00gra020 |  | Grapadora de martillo. | 1.000 | 0.00 | 0.00 |
| mo048 | h | Oficial 1ª montador de estructura de madera. (mano de obra) | 0.150 | 24.04 | 3.61 |
| mo095 | h | Ayudante montador de estructura de madera. (mano de obra) | 0.150 | 22.82 | 3.42 |
| % | % | Costes directos complementarios | 2 % | 9.35 | 0.19 |
|  |  | Costes directos |  |  | 9.54 |
