# Viga prefabricada de hormigón pretensado, imitación madera

- Propiedad del archivo: CYPE INGENIEROS, S.A.
- Formato: FIEBDC-3/2002
- Divisa: EUR
- Costes indirectos: 3.00 %
- IVA: 21.00 %

## E Estructuras

### EP Hormigón prefabricado

#### EPV Vigas

**EPV020** m Viga prefabricada de hormigón pretensado, imitación madera.
Viga prefabricada de hormigón pretensado, de 25x18 cm, con barras de acero para pretensar, UNE 36094 Y 1860 S7, de 5 mm de diámetro, con un momento flector máximo de 70 kN·m, acabado imitación madera, con una mano de lasur, apoyada sobre una capa de mortero de cemento, industrial, M-7,5.
Incluye: Replanteo de las vigas. Colocación y fijación provisional de la viga. Ajuste a su posición correcta y nivelación. Formación de la unión con los elementos de apoyo. Llenado y sellado de juntas. Montaje y desmontaje de apeos complementarios.
Criterio de medición de proyecto: Longitud medida a ejes, según documentación gráfica de Proyecto.
Criterio de medición de obra: Se medirá, a ejes, la longitud realmente ejecutada según especificaciones de Proyecto.

| Código | Ud | Descripción | Rendimiento | Precio | Importe |
|---|---|---|---|---|---|
| mt07pha070d | m | Viga prefabricada de hormigón pretensado, de 25x18 cm, con barras de acero para pretensar, UNE 36094 Y 1860 S7, de 5 mm de diámetro, con un momento flector máximo de 70 kN·m, acabado imitación madera, con una mano de lasur, según UNE-EN 13225. (material) | 1.000 | 122.69 | 122.69 |
| mt08aaa010a | m³ | Agua. (material) | 0.006 | 1.50 | 0.01 |
| mt09mif010da | t | Mortero industrial para albañilería, de cemento, color gris, categoría M-7,5 (resistencia a compresión 7,5 N/mm²), suministrado en sacos, según UNE-EN 998-2. (material) | 0.002 | 56.97 | 0.11 |
| mo046 | h | Oficial 1ª montador de estructura prefabricada de hormigón. (mano de obra) | 0.050 | 24.04 | 1.20 |
| mo093 | h | Ayudante montador de estructura prefabricada de hormigón. (mano de obra) | 0.100 | 22.82 | 2.28 |
| % | % | Costes directos complementarios | 2 % | 126.29 | 2.53 |
|  |  | Costes directos |  |  | 128.82 |
