# Perfil de esquina autoadhesivo, de aluminio

- Propiedad del archivo: CYPE INGENIEROS, S.A.
- Formato: FIEBDC-3/2002
- Divisa: EUR
- Costes indirectos: 3.00 %
- IVA: 21.00 %

## H Remates y ayudas

### HD Perfiles decorativos

#### HDC Perfiles para esquinas

**HDC011** m Perfil de esquina autoadhesivo, de aluminio.
Perfil autoadhesivo en L, para la protección de esquinas exteriores en revestimientos, de aluminio anodizado, con alas de 23x23 mm de longitud y 2 mm de espesor.
Incluye: Preparación de la superficie soporte. Replanteo. Corte y preparación. Colocación y fijación.
Criterio de medición de proyecto: Longitud medida según documentación gráfica de Proyecto. No se ha incrementado la medición por roturas y recortes, ya que en la descomposición se ha considerado un 5% más de piezas.
Criterio de medición de obra: Se medirá la longitud realmente ejecutada según especificaciones de Proyecto.

| Código | Ud | Descripción | Rendimiento | Precio | Importe |
|---|---|---|---|---|---|
| mt18jpc110a | m | Perfil autoadhesivo en L, para la protección de esquinas exteriores en revestimientos, de aluminio anodizado, con alas de 23x23 mm de longitud y 2 mm de espesor. (material) | 1.050 | 8.31 | 8.73 |
| mo024 | h | Oficial 1ª alicatador. (mano de obra) | 0.050 | 23.10 | 1.16 |
| % | % | Costes directos complementarios | 2 % | 9.89 | 0.20 |
|  |  | Costes directos |  |  | 10.09 |
