# Sistema de recuperación de calor para duchas y bañeras, Zypho "JIMTEN-ALIAXIS"

- Propiedad del archivo: CYPE INGENIEROS, S.A.
- Formato: FIEBDC-3/2002
- Divisa: EUR
- Costes indirectos: 3.00 %
- IVA: 21.00 %

## I Instalaciones

### IF Fontanería

#### IFS Sistemas de ahorro de agua

**IFS050** Ud Sistema de recuperación de calor para duchas y bañeras, Zypho "JIMTEN-ALIAXIS".
Sistema de recuperación de calor para duchas y bañeras, Zypho "JIMTEN-ALIAXIS", formado por recuperador de calor, horizontal, con válvula de desagüe de bañera, modelo Zypho iZi 30 Bañera "JIMTEN-ALIAXIS", de cobre, de doble pared, hasta un caudal de 25 l/min, aprovechando hasta un 31% el calor residual del agua, con posibilidad de conexión con la producción de A.C.S., instalación de fontanería, realizada con tuberías de polietileno reticulado (PE-Xa) de 20 mm de diámetro exterior, para la red de agua fría desde el recuperador de calor hasta la entrada del grifo e instalación de la red de evacuación de aguas, realizada con tubería de PVC, serie B, de 40 mm de diámetro. Incluso elementos de montaje y demás accesorios necesarios para su correcto funcionamiento.
Incluye: Colocación y fijación. Conexionado. Comprobación de su correcto funcionamiento.
Criterio de medición de proyecto: Número de unidades previstas, según documentación gráfica de Proyecto.
Criterio de medición de obra: Se medirá el número de unidades realmente ejecutadas según especificaciones de Proyecto.

| Código | Ud | Descripción | Rendimiento | Precio | Importe |
|---|---|---|---|---|---|
| mt37rcj010e | Ud | Recuperador de calor, horizontal, con válvula de desagüe de bañera, modelo Zypho iZi 30 Bañera "JIMTEN-ALIAXIS", de cobre, de doble pared, hasta un caudal de 25 l/min, aprovechando hasta un 31% el calor residual del agua, con posibilidad de conexión con la producción de A.C.S., según UNE-EN 1717, incluso accesorios. (material) | 1.000 | 450.00 | 450.00 |
| mt37tpu400b | Ud | Material auxiliar para montaje y sujeción a la obra de las tuberías de polietileno reticulado (PE-Xa), serie 5, de 20 mm de diámetro exterior. (material) | 1.600 | 0.16 | 0.26 |
| mt37tpu010bg | m | Tubo de polietileno reticulado (PE-Xa), serie 5, de 20 mm de diámetro exterior, PN=6 atm y 1,9 mm de espesor, suministrado en rollos, según UNE-EN ISO 15875-2, con el precio incrementado el 30% en concepto de accesorios y piezas especiales. (material) | 4.000 | 4.10 | 16.40 |
| mt36tit400b | Ud | Material auxiliar para montaje y sujeción a la obra de las tuberías de PVC, serie B, de 40 mm de diámetro. (material) | 0.600 | 0.25 | 0.15 |
| mt36tit010bc | m | Tubo de PVC, serie B, de 40 mm de diámetro y 3 mm de espesor, según UNE-EN 1329-1, con el precio incrementado el 10% en concepto de accesorios y piezas especiales. (material) | 1.575 | 1.83 | 2.88 |
| mt11var009 | l | Líquido limpiador para pegado mediante adhesivo de tubos y accesorios de PVC. (material) | 0.035 | 37.60 | 1.32 |
| mt11var010 | l | Adhesivo para tubos y accesorios de PVC. (material) | 0.017 | 47.92 | 0.81 |
| mo008 | h | Oficial 1ª fontanero. (mano de obra) | 1.000 | 23.74 | 23.74 |
| mo107 | h | Ayudante fontanero. (mano de obra) | 1.000 | 21.90 | 21.90 |
| % | % | Costes directos complementarios | 4 % | 517.46 | 20.70 |
|  |  | Costes directos |  |  | 538.16 |
