# Entrada binaria KNX

- Propiedad del archivo: CYPE INGENIEROS, S.A.
- Formato: FIEBDC-3/2002
- Divisa: EUR
- Costes indirectos: 3.00 %
- IVA: 21.00 %

## I Instalaciones

### IM Domóticas e inmóticas

#### IMK Componentes del sistema KNX

**IMK200** Ud Entrada binaria KNX.
Entrada binaria para conectar hasta 4 dispositivos convencionales con tensión nominal 230 V, de 2 módulos, con protocolo de comunicación KNX. Montaje en carril DIN.
Incluye: Montaje y conexionado.
Criterio de medición de proyecto: Número de unidades previstas, según documentación gráfica de Proyecto.
Criterio de medición de obra: Se medirá el número de unidades realmente ejecutadas según especificaciones de Proyecto.

| Código | Ud | Descripción | Rendimiento | Precio | Importe |
|---|---|---|---|---|---|
| mt35dse010a | Ud | Entrada binaria para conectar hasta 4 dispositivos convencionales con tensión nominal 230 V, de 2 módulos, con protocolo de comunicación KNX, con borne de conexión y derivación KNX, para montaje en carril DIN. (material) | 1.000 | 303.51 | 303.51 |
| mo003 | h | Oficial 1ª electricista. (mano de obra) | 0.210 | 22.74 | 4.78 |
| mo102 | h | Ayudante electricista. (mano de obra) | 0.210 | 20.98 | 4.41 |
| mo123 | h | Especialista en la puesta en marcha de instalaciones. (mano de obra) | 0.420 | 43.01 | 18.06 |
| % | % | Costes directos complementarios | 2 % | 330.76 | 6.62 |
|  |  | Costes directos |  |  | 337.38 |
