# Caja de derivación

- Propiedad del archivo: CYPE INGENIEROS, S.A.
- Formato: FIEBDC-3/2002
- Divisa: EUR
- Costes indirectos: 3.00 %
- IVA: 21.00 %

## I Instalaciones

### IO Contra incendios

#### IOD Detección y alarma

**IOD025** Ud Caja de derivación.
Caja de derivación ciega, rectangular, de 200x200x65 mm, con 16 entradas troqueladas y tapa de registro con garras metálicas. Instalación empotrada. Incluso regletas de conexión.
Criterio de valoración económica: El precio no incluye las ayudas de albañilería para instalaciones.
Incluye: Replanteo. Fijación al paramento. Montaje, conexionado y comprobación de su correcto funcionamiento.
Criterio de medición de proyecto: Número de unidades previstas, según documentación gráfica de Proyecto.
Criterio de medición de obra: Se medirá el número de unidades realmente ejecutadas según especificaciones de Proyecto.

| Código | Ud | Descripción | Rendimiento | Precio | Importe |
|---|---|---|---|---|---|
| mt35caj021e | Ud | Caja de derivación ciega, rectangular, de 200x200x65 mm, con 16 entradas troqueladas y tapa de registro con garras metálicas, para empotrar. Incluso regletas de conexión. (material) | 1.000 | 3.31 | 3.31 |
| mo006 | h | Oficial 1ª instalador de redes y equipos de detección y seguridad. (mano de obra) | 0.100 | 23.74 | 2.37 |
| mo105 | h | Ayudante instalador de redes y equipos de detección y seguridad. (mano de obra) | 0.100 | 21.90 | 2.19 |
| % | % | Costes directos complementarios | 2 % | 7.87 | 0.16 |
|  |  | Costes directos |  |  | 8.03 |
