# Sellado de junta perimetral entre forjado y muro cortina, con sellador proyectable

- Propiedad del archivo: CYPE INGENIEROS, S.A.
- Formato: FIEBDC-3/2002
- Divisa: EUR
- Costes indirectos: 3.00 %
- IVA: 21.00 %

## I Instalaciones

### IO Contra incendios

#### IOU Protección pasiva contra incendios: juntas

**IOU020** m Sellado de junta perimetral entre forjado y muro cortina, con sellador proyectable.
Sellado de junta perimetral entre forjado y muro cortina, con una anchura media de junta de 20 mm, para protección pasiva contra incendios y garantizar la resistencia al fuego EI 90, con panel rígido de lana mineral, según UNE-EN 13162, no revestido, de 40 mm de espesor, resistencia térmica 1,1 m²K/W, conductividad térmica 0,035 W/(mK) como material de relleno, recubierto por la cara superior con una capa de 3 mm de espesor de sellador proyectable con propiedades ignífugas, color rojo.
Incluye: Limpieza y preparación de la junta. Inserción del material de relleno. Aplicación del sellador. Limpieza final.
Criterio de medición de proyecto: Longitud medida según documentación gráfica de Proyecto.
Criterio de medición de obra: Se medirá la longitud realmente ejecutada según especificaciones de Proyecto.

| Código | Ud | Descripción | Rendimiento | Precio | Importe |
|---|---|---|---|---|---|
| mt16lra010b | m² | Panel rígido de lana mineral, según UNE-EN 13162, no revestido, de 40 mm de espesor, resistencia térmica 1,1 m²K/W, conductividad térmica 0,035 W/(mK), Euroclase A1 de reacción al fuego según UNE-EN 13501-1, capacidad de absorción de agua a corto plazo <=1 kg/m² y factor de resistencia a la difusión del vapor de agua 1. (material) | 0.020 | 13.59 | 0.27 |
| mt41phi030a | l | Sellador proyectable con propiedades ignífugas, color rojo, para sellado de penetraciones. (material) | 0.150 | 43.05 | 6.46 |
| mo113 | h | Peón ordinario construcción. (mano de obra) | 0.120 | 21.69 | 2.60 |
| % | % | Costes directos complementarios | 2 % | 9.33 | 0.19 |
|  |  | Costes directos |  |  | 9.52 |
