# Sumidero para ducha de obra

- Propiedad del archivo: CYPE INGENIEROS, S.A.
- Formato: FIEBDC-3/2002
- Divisa: EUR
- Costes indirectos: 3.00 %
- IVA: 21.00 %

## I Instalaciones

### IS Evacuación de aguas

#### ISD Derivaciones individuales

**ISD009** Ud Sumidero para ducha de obra.
Sumidero sifónico extensible de PVC, serie Camaleón, modelo S-520 "JIMTEN", de salida vertical de 50 mm de diámetro y 83 mm de altura mínima, con rejilla de acero inoxidable modelo Square, de 120x120 mm, acabado cromado, con válvula antiolores y filtro de pelos, desmontable, para desagüe de ducha de obra.
Incluye: Montaje, conexionado y comprobación de su correcto funcionamiento. Realización de pruebas de servicio.
Criterio de medición de proyecto: Número de unidades previstas, según documentación gráfica de Proyecto.
Criterio de medición de obra: Se medirá el número de unidades realmente ejecutadas según especificaciones de Proyecto.

| Código | Ud | Descripción | Rendimiento | Precio | Importe |
|---|---|---|---|---|---|
| mt15rej010kAj | Ud | Sumidero sifónico extensible de PVC, serie Camaleón, modelo S-520 "JIMTEN", de salida vertical de 50 mm de diámetro y 83 mm de altura mínima, con rejilla de acero inoxidable modelo Square, de 120x120 mm, acabado cromado, con válvula antiolores y filtro de pelos, desmontable, para ducha de obra. (material) | 1.000 | 110.39 | 110.39 |
| mo008 | h | Oficial 1ª fontanero. (mano de obra) | 0.150 | 23.74 | 3.56 |
| mo107 | h | Ayudante fontanero. (mano de obra) | 0.075 | 21.90 | 1.64 |
| % | % | Costes directos complementarios | 2 % | 115.59 | 2.31 |
|  |  | Costes directos |  |  | 117.90 |
