# Escalera mecánica

- Propiedad del archivo: CYPE INGENIEROS, S.A.
- Formato: FIEBDC-3/2002
- Divisa: EUR
- Costes indirectos: 3.00 %
- IVA: 21.00 %

## I Instalaciones

### IT Transporte

#### ITE Escaleras mecánicas y rampas móviles

**ITE010** Ud Escalera mecánica.
Suministro e instalación completa de escalera mecánica eléctrica, para interior, de 30° de inclinación, para salvar una altura de 8 m, con un ancho útil de 1 m, balaustrada de 1 m, capacidad de transporte 9000 personas/h y 0,5 m/s de velocidad. Incluso pasacables, cuadro y cable de maniobra, instalación eléctrica, línea telefónica y sistemas de seguridad. Totalmente montada, conexionada y probada.
Incluye: Replanteo de los apoyos. Montaje de pasacables. Colocación de la escalera mecánica sobre los apoyos. Montaje del cuadro y conexión del cable de maniobra. Conexionado con la red eléctrica. Instalación de la línea telefónica y de los sistemas de seguridad.
Criterio de medición de proyecto: Número de unidades previstas, según documentación gráfica de Proyecto.
Criterio de medición de obra: Se medirá el número de unidades realmente ejecutadas según especificaciones de Proyecto.

| Código | Ud | Descripción | Rendimiento | Precio | Importe |
|---|---|---|---|---|---|
| mt39emc010f | Ud | Escalera mecánica eléctrica, para interior, de 30° de inclinación, para salvar una altura de 8 m, con un ancho útil de 1 m, balaustrada de 1 m, capacidad de transporte 9000 personas/h y 0,5 m/s de velocidad, según UNE-EN 115-1. (material) | 1.000 | 109454.31 | 109454.31 |
| mt39www020 | Ud | Material auxiliar para instalaciones de transporte. (material) | 4.000 | 10.08 | 40.32 |
| mo016 | h | Oficial 1ª instalador de aparatos elevadores. (mano de obra) | 57.000 | 22.74 | 1296.18 |
| mo085 | h | Ayudante instalador de aparatos elevadores. (mano de obra) | 57.000 | 20.98 | 1195.86 |
| % | % | Costes directos complementarios | 2 % | 111986.67 | 2239.73 |
|  |  | Costes directos |  |  | 114226.40 |
