# Enchufe rápido de aire comprimido

- Propiedad del archivo: CYPE INGENIEROS, S.A.
- Formato: FIEBDC-3/2002
- Divisa: EUR
- Costes indirectos: 3.00 %
- IVA: 21.00 %

## I Instalaciones

### IX Aire comprimido y gases medicinales

#### IXW Elementos

**IXW080** Ud Enchufe rápido de aire comprimido.
Enchufe rápido de aire comprimido, de latón niquelado, de perfil estándar y 7,2 mm de anchura nominal, presión máxima de trabajo 16 bar, temperatura de trabajo entre -20°C y 100°C, con rosca cilíndrica GAS macho de 3/8".
Incluye: Colocación. Conexionado y comprobación de su correcto funcionamiento.
Criterio de medición de proyecto: Número de unidades previstas, según documentación gráfica de Proyecto.
Criterio de medición de obra: Se medirá el número de unidades realmente ejecutadas según especificaciones de Proyecto.

| Código | Ud | Descripción | Rendimiento | Precio | Importe |
|---|---|---|---|---|---|
| mt43eac030b | Ud | Enchufe rápido de aire comprimido, de latón niquelado, de perfil estándar y 7,2 mm de anchura nominal, presión máxima de trabajo 16 bar, temperatura de trabajo entre -20°C y 100°C, con rosca cilíndrica GAS macho de 3/8". (material) | 1.000 | 7.46 | 7.46 |
| mo008 | h | Oficial 1ª fontanero. (mano de obra) | 0.100 | 23.74 | 2.37 |
| mo107 | h | Ayudante fontanero. (mano de obra) | 0.100 | 21.90 | 2.19 |
| % | % | Costes directos complementarios | 2 % | 12.02 | 0.24 |
|  |  | Costes directos |  |  | 12.26 |
