# Marco metálico para vidrio cortafuego

- Propiedad del archivo: CYPE INGENIEROS, S.A.
- Formato: FIEBDC-3/2002
- Divisa: EUR
- Costes indirectos: 3.00 %
- IVA: 21.00 %

## L Carpintería, cerrajería, vidrios y protecciones solares

### LC Carpintería

#### LCR Marcos y premarcos

**LCR010** m Marco metálico para vidrio cortafuego.
Marco metálico de perfil de acero inoxidable AISI 316, de 1,5 mm de espesor, resistencia al fuego EI30, según UNE-EN 13501-1, para vidrio cortafuego de 15 a 54 mm de espesor, fijado al paramento.
Criterio de valoración económica: El precio no incluye el sellado de la junta entre la carpintería exterior y el paramento.
Incluye: Replanteo y marcado de los puntos de fijación. Colocación del marco metálico. Fijación al paramento. Sellado de juntas.
Criterio de medición de proyecto: Longitud medida a ejes, según documentación gráfica de Proyecto.
Criterio de medición de obra: Se medirá, a ejes, la longitud realmente ejecutada según especificaciones de Proyecto.

| Código | Ud | Descripción | Rendimiento | Precio | Importe |
|---|---|---|---|---|---|
| mt26pem020r | m | Perfil de acero inoxidable AISI 316, de 1,5 mm de espesor, resistencia al fuego EI30, según UNE-EN 13501-1, para conformado de marco de vidrio cortafuego de 15 a 54 mm de espesor, con accesorios, juntas y elementos de fijación. (material) | 1.000 | 58.20 | 58.20 |
| mt41phi015d | m | Cinta, de fibras minerales, 12x3 mm, para el sellado de juntas entre el vidrio y la estructura. (material) | 2.000 | 1.22 | 2.44 |
| mt41phi040a | Ud | Cartucho de 310 ml de masilla intumescente, color gris antracita, para sellado de juntas y aberturas. (material) | 0.300 | 21.24 | 6.37 |
| op00ato010 |  | Atornillador. | 1.000 | 0.00 | 0.00 |
| op00tal010 |  | Taladro. | 1.000 | 0.00 | 0.00 |
| mo018 | h | Oficial 1ª cerrajero. (mano de obra) | 0.080 | 23.41 | 1.87 |
| mo059 | h | Ayudante cerrajero. (mano de obra) | 0.080 | 21.99 | 1.76 |
| % | % | Costes directos complementarios | 2 % | 70.64 | 1.41 |
|  |  | Costes directos |  |  | 72.05 |
