# Tirador para puerta de vidrio templado

- Propiedad del archivo: CYPE INGENIEROS, S.A.
- Formato: FIEBDC-3/2002
- Divisa: EUR
- Costes indirectos: 3.00 %
- IVA: 21.00 %

## L Carpintería, cerrajería, vidrios y protecciones solares

### LV Vidrios

#### LVT Templados

**LVT023** Ud Tirador para puerta de vidrio templado.
Tirador doble para puerta de vidrio templado, de acero inoxidable AISI 304, acabado cepillado, de tubo de 32 mm de diámetro, 1000 mm de longitud y 800 mm de distancia entre taladros. Incluso fijaciones.
Incluye: Replanteo. Colocación y fijación del tirador.
Criterio de medición de proyecto: Número de unidades previstas, según documentación gráfica de Proyecto.
Criterio de medición de obra: Se medirá el número de unidades realmente ejecutadas según especificaciones de Proyecto.

| Código | Ud | Descripción | Rendimiento | Precio | Importe |
|---|---|---|---|---|---|
| mt21vts040gj | Ud | Tirador doble para puerta de vidrio, de acero inoxidable AISI 304, acabado cepillado, de tubo de 32 mm de diámetro, 1000 mm de longitud y 800 mm de distancia entre taladros, con fijaciones. (material) | 1.000 | 56.26 | 56.26 |
| mo011 | h | Oficial 1ª montador. (mano de obra) | 0.250 | 23.74 | 5.94 |
| mo080 | h | Ayudante montador. (mano de obra) | 0.050 | 21.94 | 1.10 |
| % | % | Costes directos complementarios | 2 % | 63.30 | 1.27 |
|  |  | Costes directos |  |  | 64.57 |
