# Sistema multifunción "CHOVA" de impermeabilización y aislamiento térmico de cubierta plana

- Propiedad del archivo: CYPE INGENIEROS, S.A.
- Formato: FIEBDC-3/2002
- Divisa: EUR
- Costes indirectos: 3.00 %
- IVA: 21.00 %

## N Aislamientos e impermeabilizaciones

### NM Sistemas multifunción

#### NMQ Cubiertas

**NMQ010** m² Sistema multifunción "CHOVA" de impermeabilización y aislamiento térmico de cubierta plana.
Sistema multifunción ChovATERM XPS POL PY 30 "CHOVA" de impermeabilización y aislamiento térmico de cubierta plana, formado por panel rígido de poliestireno extruido, ChovAFOAM 300 M "CHOVA", según UNE-EN 13164, de superficie lisa y mecanizado lateral a media madera, de 60 mm de espesor, resistencia a compresión >= 300 kPa, resistencia térmica 1,8 m²K/W, conductividad térmica 0,034 W/(mK), con lámina de betún modificado con elastómero SBS, LBM(SBS)-30-FP, POLITABER POL PY 30. Colocación en obra: con fijaciones mecánicas.
Incluye: Limpieza y preparación de la superficie soporte. Replanteo y corte de los paneles. Colocación de los paneles. Fijación de los paneles.
Criterio de medición de proyecto: Superficie medida en proyección horizontal, según documentación gráfica de Proyecto, desde las caras interiores de los antepechos o petos perimetrales que la limitan.
Criterio de medición de obra: Se medirá, en proyección horizontal, la superficie realmente ejecutada según especificaciones de Proyecto, desde las caras interiores de los antepechos o petos perimetrales que la limitan.

| Código | Ud | Descripción | Rendimiento | Precio | Importe |
|---|---|---|---|---|---|
| mt16pxc020ma | m² | Panel rígido de poliestireno extruido, ChovAFOAM 300 M "CHOVA", según UNE-EN 13164, de superficie lisa y mecanizado lateral a media madera, de 60 mm de espesor, resistencia a compresión >= 300 kPa, resistencia térmica 1,8 m²K/W, conductividad térmica 0,034 W/(mK), con lámina de betún modificado con elastómero SBS, LBM(SBS)-30-FP, POLITABER POL PY 30, Euroclase E de reacción al fuego según UNE-EN 13501-1, con código de designación XPS-EN 13164-T1-CS(10/Y)300-DLT(2)5-DS(TH)-WL(T)0,7. (material) | 1.080 | 26.28 | 28.38 |
| mt16pxc021b | Ud | Fijación mecánica formada por taco y tornillo de 80 mm de longitud y 6 mm de diámetro, con arandela. (material) | 8.000 | 0.26 | 2.08 |
| mo054 | h | Oficial 1ª montador de aislamientos. (mano de obra) | 0.100 | 22.74 | 2.27 |
| mo101 | h | Ayudante montador de aislamientos. (mano de obra) | 0.100 | 21.02 | 2.10 |
| % | % | Costes directos complementarios | 2 % | 34.83 | 0.70 |
|  |  | Costes directos |  |  | 35.53 |
