# Acondicionamiento acústico en paramentos verticales, con lamas de MDF. Sistema "DECUSTIK"

- Propiedad del archivo: CYPE INGENIEROS, S.A.
- Formato: FIEBDC-3/2002
- Divisa: EUR
- Costes indirectos: 3.00 %
- IVA: 21.00 %

## N Aislamientos e impermeabilizaciones

### NT Acondicionamiento acústico

#### NTP Paramentos verticales

**NTP041** m² Acondicionamiento acústico en paramentos verticales, con lamas de MDF. Sistema "DECUSTIK".
Acondicionamiento acústico en paramentos verticales, situado a una altura mayor o igual a 4 m, con lamas de MDF, D+002 "DECUSTIK", con recubrimiento de lámina de melamina de color a elegir, de 2430x128 mm y 16 mm de espesor, de superficie ranurada, con la cara posterior con perforaciones circulares de 10 mm de diámetro, con una separación de 16 mm entre perforaciones en un 7,73% de la superficie y recubierta con un velo acústico, con mecanizado lateral recto D+. Colocación en obra: con fijaciones mecánicas, sobre rastreles de MDF de 45x40x2400 mm. Incluso tornillos para la fijación de los rastreles a la superficie soporte; clips de acero inoxidable para la fijación de las lamas de MDF a los rastreles de madera en el arranque del revestimiento; clips de acero inoxidable para la fijación de las lamas de MDF a los rastreles de madera y tornillos para la fijación de las lamas de MDF a los rastreles.
Criterio de valoración económica: El precio no incluye el aislamiento a colocar entre los rastreles.
Incluye: Limpieza y preparación de la superficie soporte. Colocación de las lamas.
Criterio de medición de proyecto: Número de unidades previstas, según documentación gráfica de Proyecto.
Criterio de medición de obra: Se medirá el número de unidades realmente ejecutadas según especificaciones de Proyecto.

| Código | Ud | Descripción | Rendimiento | Precio | Importe |
|---|---|---|---|---|---|
| mt12pvc030e | m | Rastrel de MDF, de 45x40x2400 mm, para pared. (material) | 1.920 | 4.49 | 8.62 |
| mt07emr113dh | Ud | Tornillo autoperforante para madera, de 5 mm de diámetro y 80 mm de longitud, de acero galvanizado con revestimiento de cromo. (material) | 4.000 | 0.14 | 0.56 |
| mt12dec010a | m² | Lama de MDF, D+002 "DECUSTIK", con recubrimiento de lámina de melamina de color a elegir, de 2430x128 mm y 16 mm de espesor, de superficie ranurada, con la cara posterior con perforaciones circulares de 10 mm de diámetro, con una separación de 16 mm entre perforaciones en un 7,73% de la superficie y recubierta con un velo acústico, con mecanizado lateral recto D+, Euroclase B-s2, d0 de reacción al fuego según UNE-EN 13501-1. (material) | 1.000 | 78.20 | 78.20 |
| mt12dec011d | Ud | Clip de acero inoxidable "DECUSTIK", para la fijación de las lamas de MDF a los rastreles de madera en el arranque del revestimiento. (material) | 1.000 | 0.44 | 0.44 |
| mt12dec011c | Ud | Clip de acero inoxidable "DECUSTIK", para la fijación de las lamas de MDF a los rastreles de madera. (material) | 15.000 | 0.16 | 2.40 |
| mt13blw131 | Ud | Tornillo para sujeción de elementos de madera. (material) | 16.000 | 0.11 | 1.76 |
| op00tal010 |  | Taladro. | 1.000 | 0.00 | 0.00 |
| op00ato010 |  | Atornillador. | 1.000 | 0.00 | 0.00 |
| mo054 | h | Oficial 1ª montador de aislamientos. (mano de obra) | 0.330 | 22.74 | 7.50 |
| mo101 | h | Ayudante montador de aislamientos. (mano de obra) | 0.055 | 21.02 | 1.16 |
| % | % | Costes directos complementarios | 2 % | 100.64 | 2.01 |
|  |  | Costes directos |  |  | 102.65 |
