# Pintura natural de origen mineral al silicato sobre paramento exterior

- Propiedad del archivo: CYPE INGENIEROS, S.A.
- Formato: FIEBDC-3/2002
- Divisa: EUR
- Costes indirectos: 3.00 %
- IVA: 21.00 %

## R Revestimientos y trasdosados

### RF Pinturas en paramentos exteriores

#### RFM Naturales de origen mineral al silicato

**RFM010** m² Pintura natural de origen mineral al silicato sobre paramento exterior.
Aplicación manual de dos manos de pintura natural de origen mineral al silicato, con muy bajo contenido de sustancias orgánicas volátiles (VOC), color blanco, acabado mate, textura lisa, diluidas con un 25% de impregnación consolidante natural, (rendimiento: 0,1 l/m² cada mano); previa aplicación de una mano de imprimación natural, sobre paramento exterior de mortero de cemento. Incluso, impregnación consolidante natural, para regularizar la porosidad y mejorar la adherencia de los soportes absorbentes.
Criterio de valoración económica: El precio incluye la protección de los elementos del entorno que puedan verse afectados durante los trabajos y la resolución de puntos singulares.
Incluye: Preparación, limpieza y lijado previo del soporte. Aplicación de la mano de impregnación incolora consolidante. Preparación de la mezcla. Aplicación de una mano de fondo. Aplicación de dos manos de acabado.
Criterio de medición de proyecto: Superficie medida según documentación gráfica de Proyecto, con el mismo criterio que el soporte base.
Criterio de medición de obra: Se medirá la superficie realmente ejecutada según especificaciones de Proyecto, con el mismo criterio que el soporte base.

| Código | Ud | Descripción | Rendimiento | Precio | Importe |
|---|---|---|---|---|---|
| mt27pnk005b | l | Impregnación consolidante natural para interior y exterior, a base de silicato potásico y aceite de pino, con un contenido de sustancias orgánicas volátiles (VOC) < 5 g/l; para aplicar con brocha, rodillo o pistola. (material) | 0.250 | 7.17 | 1.79 |
| mt27pnk010b | l | Imprimación natural para interior y exterior, a base de silicato potásico, polvo de mármol blanco y aceite de pino, transpirable, con efecto fungiestático y bacteriostático, con un contenido de sustancias orgánicas volátiles (VOC) < 5 g/l; para aplicar con brocha, rodillo o pistola. (material) | 0.200 | 11.52 | 2.30 |
| mt27pnk020o | l | Pintura natural para interior y exterior, a base de silicato potásico, polvo de mármol blanco, aceite de pino y pigmentos naturales, color blanco, acabado mate, textura lisa, transpirable, con un contenido de sustancias orgánicas volátiles (VOC) < 5 g/l; para aplicar con brocha, rodillo o pistola. (material) | 0.200 | 12.44 | 2.49 |
| op00tal020 |  | Taladro con batidora. | 1.000 | 0.00 | 0.00 |
| mo038 | h | Oficial 1ª pintor. (mano de obra) | 0.155 | 23.10 | 3.58 |
| mo076 | h | Ayudante pintor. (mano de obra) | 0.155 | 21.94 | 3.40 |
| % | % | Costes directos complementarios | 2 % | 13.56 | 0.27 |
|  |  | Costes directos |  |  | 13.83 |
