# Pintura natural de origen vegetal sobre paramento interior de mortero de cemento

- Propiedad del archivo: CYPE INGENIEROS, S.A.
- Formato: FIEBDC-3/2002
- Divisa: EUR
- Costes indirectos: 3.00 %
- IVA: 21.00 %

## R Revestimientos y trasdosados

### RI Pinturas en paramentos interiores

#### RIV Naturales de origen vegetal

**RIV020** m² Pintura natural de origen vegetal sobre paramento interior de mortero de cemento.
Aplicación manual de dos manos de pintura natural de origen vegetal, con muy bajo contenido de sustancias orgánicas volátiles (VOC), color blanco, acabado satinado, textura lisa, diluidas con un 5 a 8% de agua, (rendimiento: 0,077 l/m² cada mano); previa aplicación de una mano de imprimación natural de origen vegetal, color blanco, acabado mate, textura lisa, sobre paramento interior de mortero de cemento, vertical, de hasta 3 m de altura.
Criterio de valoración económica: El precio incluye la protección de los elementos del entorno que puedan verse afectados durante los trabajos y la resolución de puntos singulares.
Incluye: Preparación del soporte. Aplicación de una mano de fondo. Aplicación de dos manos de acabado.
Criterio de medición de proyecto: Superficie medida según documentación gráfica de Proyecto, con el mismo criterio que el soporte base.
Criterio de medición de obra: Se medirá la superficie realmente ejecutada según especificaciones de Proyecto, con el mismo criterio que el soporte base.

| Código | Ud | Descripción | Rendimiento | Precio | Importe |
|---|---|---|---|---|---|
| mt27pnv010a | l | Imprimación natural de origen vegetal para interior, a base de aceite vegetal en dispersión acuosa, tiza, dióxido de titanio y éteres de celulosa, color blanco, acabado mate, textura lisa, sin sustancias orgánicas volátiles (VOC) de origen petrolífero y con un contenido de sustancias orgánicas volátiles (VOC) < 5 g/l; para aplicar con brocha, rodillo o pistola. (material) | 0.102 | 9.83 | 1.00 |
| mt27pnv020a | l | Pintura natural de origen vegetal para interior, a base de aceite vegetal en dispersión acuosa, tiza, dióxido de titanio, éteres de celulosa y aditivos acelerantes de secado, color blanco, acabado satinado, textura lisa, sin sustancias orgánicas volátiles (VOC) de origen petrolífero y con un contenido de sustancias orgánicas volátiles (VOC) < 1 g/l; para aplicar con brocha, rodillo o pistola. (material) | 0.154 | 18.69 | 2.88 |
| op00tal020 |  | Taladro con batidora. | 1.000 | 0.00 | 0.00 |
| mo038 | h | Oficial 1ª pintor. (mano de obra) | 0.156 | 23.10 | 3.60 |
| mo076 | h | Ayudante pintor. (mano de obra) | 0.141 | 21.94 | 3.09 |
| % | % | Costes directos complementarios | 2 % | 10.57 | 0.21 |
|  |  | Costes directos |  |  | 10.78 |
