# Felpudo de PVC

- Propiedad del archivo: CYPE INGENIEROS, S.A.
- Formato: FIEBDC-3/2002
- Divisa: EUR
- Costes indirectos: 3.00 %
- IVA: 21.00 %

## R Revestimientos y trasdosados

### RS Pavimentos

#### RSF Alfombras y felpudos

**RSF011** m² Felpudo de PVC.
Felpudo con base de PVC, acabado superficial con fibras de coco de color verde, espesor total 20 mm, de 1 m de anchura, uso interior y exterior, enrollable, instalado en cajeado de pavimento formado por foso de 20 mm de profundidad (no incluido en este precio). Incluso preparación de la superficie soporte.
Incluye: Preparación de la superficie soporte. Colocación del felpudo.
Criterio de medición de proyecto: Superficie medida según documentación gráfica de Proyecto.
Criterio de medición de obra: Se medirá la superficie realmente ejecutada según especificaciones de Proyecto.

| Código | Ud | Descripción | Rendimiento | Precio | Importe |
|---|---|---|---|---|---|
| mt18fep010qrb | m² | Felpudo con base de PVC, acabado superficial con fibras de coco de color verde, espesor total 20 mm, de 1 m de anchura, uso interior y exterior, enrollable, para instalar en cajeado de pavimento formado por foso de 20 mm de profundidad. (material) | 1.000 | 30.58 | 30.58 |
| mo027 | h | Oficial 1ª instalador de moquetas y revestimientos textiles. (mano de obra) | 0.030 | 23.10 | 0.69 |
| mo065 | h | Ayudante instalador de moquetas y revestimientos textiles. (mano de obra) | 0.030 | 21.94 | 0.66 |
| % | % | Costes directos complementarios | 2 % | 31.93 | 0.64 |
|  |  | Costes directos |  |  | 32.57 |
