# Revestimiento con mortero de cal. Sistema Mape-Antique "MAPEI SPAIN"

- Propiedad del archivo: CYPE INGENIEROS, S.A.
- Formato: FIEBDC-3/2002
- Divisa: EUR
- Costes indirectos: 3.00 %
- IVA: 21.00 %

## R Revestimientos y trasdosados

### RU Sistemas de revestimiento con morteros industriales para revoco y enlucido

#### RUC Morteros de cal

**RUC031** m² Revestimiento con mortero de cal. Sistema Mape-Antique "MAPEI SPAIN".
Revestimiento con mortero de cal, sobre soporte de fábrica cerámica, sistema Mape-Antique "MAPEI SPAIN". CAPA BASE: aplicación manual de mortero de cal hidráulica natural transpirable, Mape-Antique Intonaco NHL "MAPEI SPAIN", color avellana claro, de 20 mm de espesor, en una capa, maestreado, con acabado fratasado. CAPA DE ACABADO: aplicación manual de mortero de cal, Mape-Antique FC Civile "MAPEI SPAIN", tipo GP CSIV W2, según UNE-EN 998-1, color blanco, de 2 mm de espesor, en una capa, con acabado fratasado.
Incluye: Aplicación de la capa base. Aplicación de la capa de acabado.
Criterio de medición de proyecto: Superficie medida según documentación gráfica de Proyecto.
Criterio de medición de obra: Se medirá la superficie realmente ejecutada según especificaciones de Proyecto.

| Código | Ud | Descripción | Rendimiento | Precio | Importe |
|---|---|---|---|---|---|
| mt08aaa010a | m³ | Agua. (material) | 0.001 | 1.50 | 0.00 |
| mt28mmr040c | kg | Mortero de cal hidráulica natural transpirable, tipo GP CSII W0, según UNE-EN 998-1, para uso en interiores o en exteriores, Mape-Antique Intonaco NHL "MAPEI SPAIN", color avellana claro, compuesto por cal hidráulica natural, tipo NHL 3,5, según UNE-EN 459-1, áridos seleccionados y aditivos, suministrado en sacos. (material) | 29.000 | 0.47 | 13.63 |
| mt28mmr020e | kg | Mortero de cal, Mape-Antique FC Civile "MAPEI SPAIN", tipo GP CSIV W2, según UNE-EN 998-1, color blanco, compuesto por cal hidráulica natural, tipo NHL 3,5, según UNE-EN 459-1, puzolanas, áridos seleccionados y aditivos, con muy bajo contenido de sustancias orgánicas volátiles (VOC), permeable al vapor de agua, como capa de acabado, para reparación de paramentos con humedades o manchas salinas. (material) | 2.800 | 0.72 | 2.02 |
| op00tal020 |  | Taladro con batidora. | 1.000 | 0.00 | 0.00 |
| mo039 | h | Oficial 1ª revocador. (mano de obra) | 0.960 | 22.13 | 21.24 |
| mo079 | h | Ayudante revocador. (mano de obra) | 0.960 | 21.02 | 20.18 |
| % | % | Costes directos complementarios | 2 % | 57.07 | 1.14 |
|  |  | Costes directos |  |  | 58.21 |
