# Revestimiento con mortero de cal sin aditivos. Sistema Tradicional "COM-CAL"

- Propiedad del archivo: CYPE INGENIEROS, S.A.
- Formato: FIEBDC-3/2002
- Divisa: EUR
- Costes indirectos: 3.00 %
- IVA: 21.00 %

## R Revestimientos y trasdosados

### RU Sistemas de revestimiento con morteros industriales para revoco y enlucido

#### RUL Morteros naturales de cal sin aditivos

**RUL021** m² Revestimiento con mortero de cal sin aditivos. Sistema Tradicional "COM-CAL".
Revestimiento con mortero de cal sin aditivos, sobre soporte de fábrica cerámica, sistema Tradicional Tricapa "COM-CAL". CAPA DE REGULARIZACIÓN: aplicación manual de mortero natural de cal sin aditivos, COM-CAL Restaura "COM-CAL", tipo GP CSII W0, según UNE-EN 998-1, color blanco, de 12 mm de espesor, maestreado, con acabado fratasado. CAPA BASE: aplicación manual de mortero de cal sin aditivos, con árido de mármol, de granulometría comprendida entre 0,35 y 0,7 mm, COM-CAL Tradicional "COM-CAL", tipo CR CSII W0, según UNE-EN 998-1, color blanco, de 4 mm de espesor, con acabado fratasado. CAPA DE ACABADO: aplicación manual de mortero de cal sin aditivos, con polvo de mármol, con granulometría de hasta 0,5 mm de diámetro, COM-CAL Tradicional "COM-CAL", tipo CR CSII W0, según UNE-EN 998-1, color blanco, de 2 mm de espesor, en una capa, con acabado planchado.
Incluye: Colocación de reglones y lienzas. Colocación de tientos. Formación de maestras. Aplicación de la capa de regularización. Aplicación de la capa base. Aplicación de la capa de acabado.
Criterio de medición de proyecto: Superficie medida según documentación gráfica de Proyecto.
Criterio de medición de obra: Se medirá la superficie realmente ejecutada según especificaciones de Proyecto.

| Código | Ud | Descripción | Rendimiento | Precio | Importe |
|---|---|---|---|---|---|
| mt08aaa010a | m³ | Agua. (material) | 0.324 | 1.50 | 0.49 |
| mt28mco010c | kg | Mortero natural de cal sin aditivos, COM-CAL Restaura "COM-CAL", tipo GP CSII W0, según UNE-EN 998-1, para uso en interiores o en exteriores, de color blanco, compuesto por cal hidráulica natural tipo NHL 3,5, según UNE-EN 459-1, puzolanas y áridos seleccionados, suministrado en sacos. (material) | 18.000 | 0.30 | 5.40 |
| mt28mco050m | kg | Mortero de cal sin aditivos, COM-CAL Tradicional "COM-CAL", tipo CR CSII W0, según UNE-EN 998-1, para uso en interiores o en exteriores, de color blanco, compuesto por cal hidráulica natural tipo CL 90-S PL, según UNE-EN 459-1, árido de mármol, de granulometría comprendida entre 0,35 y 0,7 mm y pigmentos inorgánicos, suministrado en sacos. (material) | 8.000 | 0.62 | 4.96 |
| mt28mco050i | kg | Mortero de cal sin aditivos, COM-CAL Tradicional "COM-CAL", tipo CR CSII W0, según UNE-EN 998-1, para uso en interiores o en exteriores, de color blanco, compuesto por cal hidráulica natural tipo CL 90-S PL, según UNE-EN 459-1, polvo de mármol, con granulometría de hasta 0,5 mm de diámetro y pigmentos inorgánicos, suministrado en sacos. (material) | 4.000 | 0.62 | 2.48 |
| op00tal020 |  | Taladro con batidora. | 1.000 | 0.00 | 0.00 |
| mo039 | h | Oficial 1ª revocador. (mano de obra) | 1.600 | 22.13 | 35.41 |
| mo079 | h | Ayudante revocador. (mano de obra) | 1.600 | 21.02 | 33.63 |
| mo111 | h | Peón especializado revocador. (mano de obra) | 0.864 | 21.46 | 18.54 |
| % | % | Costes directos complementarios | 2 % | 100.91 | 2.02 |
|  |  | Costes directos |  |  | 102.93 |
