# Cisterna empotrada para inodoro bidé suspendido, "GROHE"

- Propiedad del archivo: CYPE INGENIEROS, S.A.
- Formato: FIEBDC-3/2002
- Divisa: EUR
- Costes indirectos: 3.00 %
- IVA: 21.00 %

## S Señalización y equipamiento

### SA Aparatos sanitarios

#### SAA Inodoros bidé

**SAA120** Ud Cisterna empotrada para inodoro bidé suspendido, "GROHE".
Cisterna, descarga doble de 6-9 l o única, con ajuste de fábrica a 6 l para descarga total y a 3 l para descarga parcial, sobre bastidor premontado, de 1130 mm de altura y 500 mm de anchura, de acero con revestimiento anticorrosión, con patas de apoyo ajustables en altura hasta 200 mm, para inodoro bidé suspendido, serie Rapid SLX, modelo 39 596 000 "GROHE", con toma de corriente integrada, 2 conexiones de suministro (derecha inferior y derecha superior) de 1/2" de diámetro, llave de escuadra integrada, bajo nivel de ruido, aislamiento frente a la condensación, válvula de descarga neumática AV1, tubo guía para tubo de alimentación de aparatos sanitarios, codo de desagüe de polipropileno de 90 mm de diámetro, manguito adaptador de polipropileno, varillas roscadas para soporte de inodoro bidé y elementos de fijación, con juego de anclajes de pared, ajustable en longitud entre 130 y 230 mm, serie Rapid SL, modelo 38 558 00M y pulsador para accionamiento neumático, de ABS, acabado imitación cromo, de descarga doble, serie Skate Air, modelo 38 505 000 "GROHE", de 156x197x18 mm,. Instalación empotrada en muro de fábrica.
Incluye: Replanteo. Colocación y fijación de la cisterna. Conexión a la red de evacuación. Conexión a la red de agua fría. Conexión a la red eléctrica. Montaje de accesorios y complementos. Comprobación de su correcto funcionamiento.
Criterio de medición de proyecto: Número de unidades previstas, según documentación gráfica de Proyecto.
Criterio de medición de obra: Se medirá el número de unidades realmente colocadas según especificaciones de Proyecto.

| Código | Ud | Descripción | Rendimiento | Precio | Importe |
|---|---|---|---|---|---|
| mt30gro155a | Ud | Cisterna, descarga doble de 6-9 l o única, con ajuste de fábrica a 6 l para descarga total y a 3 l para descarga parcial, sobre bastidor premontado, de 1130 mm de altura y 500 mm de anchura, de acero con revestimiento anticorrosión, con patas de apoyo ajustables en altura hasta 200 mm, para inodoro bidé suspendido, serie Rapid SLX, modelo 39 596 000 "GROHE", con toma de corriente integrada, 2 conexiones de suministro (derecha inferior y derecha superior) de 1/2" de diámetro, llave de escuadra integrada, bajo nivel de ruido, aislamiento frente a la condensación, válvula de descarga neumática AV1, tubo guía para tubo de alimentación de aparatos sanitarios, codo de desagüe de polipropileno de 90 mm de diámetro, manguito adaptador de polipropileno, varillas roscadas para soporte de inodoro bidé y elementos de fijación, para empotrar en muro de fábrica o en tabique de placas de yeso, con certificación TÜV. (material) | 1.000 | 334.23 | 334.23 |
| mt30gro150d | Ud | Juego de anclajes de pared, ajustable en longitud entre 130 y 230 mm, serie Rapid SL, modelo 38 558 00M "GROHE", incluso elementos de fijación. (material) | 1.000 | 18.96 | 18.96 |
| mt30gro010a | Ud | Pulsador para accionamiento neumático, de ABS, acabado imitación cromo, de descarga doble, serie Skate Air, modelo 38 505 000 "GROHE", de 156x197x18 mm, incluso elementos de fijación. (material) | 1.000 | 62.57 | 62.57 |
| op00tal010 |  | Taladro. | 1.000 | 0.00 | 0.00 |
| op00ato010 |  | Atornillador. | 1.000 | 0.00 | 0.00 |
| mo008 | h | Oficial 1ª fontanero. (mano de obra) | 1.150 | 23.74 | 27.30 |
| % | % | Costes directos complementarios | 2 % | 443.06 | 8.86 |
|  |  | Costes directos |  |  | 451.92 |
