# Bidé de porcelana sanitaria

- Propiedad del archivo: CYPE INGENIEROS, S.A.
- Formato: FIEBDC-3/2002
- Divisa: EUR
- Costes indirectos: 3.00 %
- IVA: 21.00 %

## S Señalización y equipamiento

### SA Aparatos sanitarios

#### SAE Bidés

**SAE005** Ud Bidé de porcelana sanitaria.
Bidé, de porcelana sanitaria, acabado termoesmaltado, color blanco, código de pedido 231950000, serie iCon, modelo iCon Square "GEBERIT", de 355x560x400 mm, con un orificio para la grifería y rebosadero, con válvula de desagüe de latón cromado, código de pedido 500.087.00.1, y desagüe, color blanco. Incluso elementos de fijación y silicona para sellado de juntas.
Criterio de valoración económica: El precio no incluye la grifería.
Incluye: Replanteo. Colocación y fijación del aparato. Montaje del desagüe. Conexión a la red de evacuación. Comprobación de su correcto funcionamiento. Sellado de juntas.
Criterio de medición de proyecto: Número de unidades previstas, según documentación gráfica de Proyecto.
Criterio de medición de obra: Se medirá el número de unidades realmente colocadas según especificaciones de Proyecto.

| Código | Ud | Descripción | Rendimiento | Precio | Importe |
|---|---|---|---|---|---|
| mt30sig225d | Ud | Bidé, de porcelana sanitaria, acabado termoesmaltado, color blanco, código de pedido 231950000, serie iCon, modelo iCon Square "GEBERIT", de 355x560x400 mm, con un orificio para la grifería y rebosadero, según UNE 67001, con elementos de fijación, para adosar a la pared. (material) | 1.000 | 315.00 | 315.00 |
| mt30asg011d | Ud | Válvula de desagüe de latón cromado, código de pedido 500.087.00.1, "GEBERIT", de 60 mm de longitud, con tapón de desagüe integrado interior con botón de accionamiento. (material) | 1.000 | 25.90 | 25.90 |
| mt36www005a | Ud | Acoplamiento a pared acodado con plafón, de PVC, serie B, color blanco, para evacuación de aguas residuales (a baja y alta temperatura) en el interior de los edificios, enlace mixto de 1 1/4"x40 mm de diámetro, según UNE-EN 1329-1. (material) | 1.000 | 5.29 | 5.29 |
| mt30www005 | Ud | Cartucho de 300 ml de silicona ácida monocomponente, fungicida, para sellado de juntas en ambientes húmedos. (material) | 0.012 | 7.50 | 0.09 |
| op00ato010 |  | Atornillador. | 1.000 | 0.00 | 0.00 |
| op00mar010 |  | Martillo. | 1.000 | 0.00 | 0.00 |
| op00tal010 |  | Taladro. | 1.000 | 0.00 | 0.00 |
| mo008 | h | Oficial 1ª fontanero. (mano de obra) | 1.000 | 22.74 | 22.74 |
| % | % | Costes directos complementarios | 2 % | 369.02 | 7.38 |
|  |  | Costes directos |  |  | 376.40 |
