# Lavabo de semiempotrar en encimera, de porcelana sanitaria

- Propiedad del archivo: CYPE INGENIEROS, S.A.
- Formato: FIEBDC-3/2002
- Divisa: EUR
- Costes indirectos: 3.00 %
- IVA: 21.00 %

## S Señalización y equipamiento

### SA Aparatos sanitarios

#### SAL Lavabos

**SAL055** Ud Lavabo de semiempotrar en encimera, de porcelana sanitaria.
Lavabo rectangular de semiempotrar en encimera, de porcelana sanitaria, acabado termoesmaltado KeraTect, color blanco, código de pedido 500.681.01.1, serie VariForm "GEBERIT", de 550x450x185 mm, con un orificio para la grifería y rebosadero. Incluso juego de fijación y silicona para sellado de juntas.
Criterio de valoración económica: El precio no incluye la encimera ni la grifería.
Incluye: Replanteo. Colocación y fijación del aparato. Montaje del desagüe. Conexión a la red de evacuación. Comprobación de su correcto funcionamiento. Sellado de juntas.
Criterio de medición de proyecto: Número de unidades previstas, según documentación gráfica de Proyecto.
Criterio de medición de obra: Se medirá el número de unidades realmente colocadas según especificaciones de Proyecto.

| Código | Ud | Descripción | Rendimiento | Precio | Importe |
|---|---|---|---|---|---|
| mt30svg037e | Ud | Lavabo rectangular de semiempotrar en encimera, de porcelana sanitaria, acabado termoesmaltado KeraTect, color blanco, código de pedido 500.681.01.1, serie VariForm "GEBERIT", de 550x450x185 mm, con un orificio para la grifería y rebosadero, según UNE 67001, con elementos de fijación y plantilla de montaje. (material) | 1.000 | 213.70 | 213.70 |
| mt30asg070ec | Ud | Sifón botella de ABS, acabado brillante imitación cromo, código de pedido 151.034.21.1, "GEBERIT", con salida de 32 mm de diámetro exterior, para lavabo, con embellecedor. (material) | 1.000 | 48.70 | 48.70 |
| mt30www005 | Ud | Cartucho de 300 ml de silicona ácida monocomponente, fungicida, para sellado de juntas en ambientes húmedos. (material) | 0.012 | 7.50 | 0.09 |
| mo008 | h | Oficial 1ª fontanero. (mano de obra) | 1.500 | 22.74 | 34.11 |
| % | % | Costes directos complementarios | 2 % | 296.60 | 5.93 |
|  |  | Costes directos |  |  | 302.53 |
