# Revestimiento mural interior con panel antichoque alveolar de PVC

- Propiedad del archivo: CYPE INGENIEROS, S.A.
- Formato: FIEBDC-3/2002
- Divisa: EUR
- Costes indirectos: 3.00 %
- IVA: 21.00 %

## S Señalización y equipamiento

### SD Protecciones

#### SDR Láminas y paneles protectores para revestimientos murales

**SDR020** m² Revestimiento mural interior con panel antichoque alveolar de PVC.
Revestimiento mural interior con panel antichoque alveolar de PVC, de 200x3000 mm y 8 mm de espesor, color blanco. Colocación en obra: con grapas de acero inoxidable, sobre rastreles de MDF, en posición horizontal, separados 40 cm entre sí y fijados al paramento vertical mediante tacos y tornillos.
Incluye: Preparación y limpieza del paramento vertical. Replanteo y corte de los rastreles. Fijación de los rastreles. Replanteo y corte de los paneles. Colocación de los paneles y de los perfiles de terminación.
Criterio de medición de proyecto: Superficie medida según documentación gráfica de Proyecto, deduciendo los huecos de superficie mayor de 2 m².
Criterio de medición de obra: Se medirá la superficie realmente ejecutada según especificaciones de Proyecto, deduciendo los huecos de superficie mayor de 2 m².

| Código | Ud | Descripción | Rendimiento | Precio | Importe |
|---|---|---|---|---|---|
| mt12pvc020e | m² | Panel antichoque alveolar de PVC, de 200x3000 mm y 8 mm de espesor, color blanco, Euroclase B-s3, d0 de reacción al fuego, según UNE-EN 13501-1, con el precio incrementado el 20% en concepto de perfiles de terminación. (material) | 1.050 | 42.70 | 44.84 |
| mt12pvc030c | m | Rastrel de MDF, de 60x10x3000 mm, para pared. (material) | 2.500 | 2.00 | 5.00 |
| mt26aaa240da | Ud | Taco de nylon con tornillo de cabeza avellanada, de acero inoxidable AISI 304, de 6 mm de diámetro y 35 mm de longitud. (material) | 6.000 | 0.24 | 1.44 |
| mt16aaa070 | Ud | Grapa de acero inoxidable, de 14 mm. (material) | 12.500 | 0.40 | 5.00 |
| mo017 | h | Oficial 1ª carpintero. (mano de obra) | 0.250 | 22.45 | 5.61 |
| mo058 | h | Ayudante carpintero. (mano de obra) | 0.250 | 21.15 | 5.29 |
| % | % | Costes directos complementarios | 2 % | 67.18 | 1.34 |
|  |  | Costes directos |  |  | 68.52 |
