# Inodoro suspendido

- Propiedad del archivo: CYPE INGENIEROS, S.A.
- Formato: FIEBDC-3/2002
- Divisa: EUR
- Costes indirectos: 3.00 %
- IVA: 21.00 %

## S Señalización y equipamiento

### SP Aparatos sanitarios adaptados y ayudas técnicas

#### SPI Inodoros

**SPI020** Ud Inodoro suspendido.
Inodoro suspendido, de porcelana sanitaria, acabado termoesmaltado, color blanco, código de pedido 500.261.01.1, serie Selnova Compact, modelo Selnova Compact "GEBERIT", de 355x700x340 mm, con borde de descarga, con asiento de inodoro, de Duroplast, color blanco, código de pedido 501.558.01.1. Incluso elementos de fijación y silicona para sellado de juntas.
Incluye: Replanteo. Colocación y fijación del aparato. Montaje del desagüe. Conexión a la red de evacuación. Conexión a la red de agua fría. Comprobación de su correcto funcionamiento. Sellado de juntas.
Criterio de medición de proyecto: Número de unidades previstas, según documentación gráfica de Proyecto.
Criterio de medición de obra: Se medirá el número de unidades realmente colocadas según especificaciones de Proyecto.

| Código | Ud | Descripción | Rendimiento | Precio | Importe |
|---|---|---|---|---|---|
| mt30sfg110j | Ud | Inodoro suspendido, de porcelana sanitaria, acabado termoesmaltado, color blanco, código de pedido 500.261.01.1, serie Selnova Compact, modelo Selnova Compact "GEBERIT", de 355x700x340 mm, con borde de descarga, según UNE-EN 997, con elementos de fijación. (material) | 1.000 | 302.10 | 302.10 |
| mt30sfg112j | Ud | Asiento de inodoro, de Duroplast, color blanco, código de pedido 501.558.01.1, serie Selnova Comfort "GEBERIT". (material) | 1.000 | 80.50 | 80.50 |
| mt30www005 | Ud | Cartucho de 300 ml de silicona ácida monocomponente, fungicida, para sellado de juntas en ambientes húmedos. (material) | 0.012 | 7.50 | 0.09 |
| op00ato010 |  | Atornillador. | 1.000 | 0.00 | 0.00 |
| op00mar010 |  | Martillo. | 1.000 | 0.00 | 0.00 |
| op00tal010 |  | Taladro. | 1.000 | 0.00 | 0.00 |
| mo008 | h | Oficial 1ª fontanero. (mano de obra) | 1.500 | 22.74 | 34.11 |
| % | % | Costes directos complementarios | 2 % | 416.80 | 8.34 |
|  |  | Costes directos |  |  | 425.14 |
