# Loseta táctil antideslizante de poliuretano termoplástico (TPU)

- Propiedad del archivo: CYPE INGENIEROS, S.A.
- Formato: FIEBDC-3/2002
- Divisa: EUR
- Costes indirectos: 3.00 %
- IVA: 21.00 %

## S Señalización y equipamiento

### ST Sistemas para pavimentos táctiles

#### STL Losetas

**STL010** m² Loseta táctil antideslizante de poliuretano termoplástico (TPU).
Loseta táctil antideslizante de poliuretano termoplástico (TPU), de 458x420x1,7 mm, con botones de 25 mm de diámetro y 5 mm de altura, de color gris, Euroclase Cfl-s1 de reacción al fuego, según UNE-EN 13501-1, de adherencia R-10, según DIN-EN 16165, fijada con adhesivo de contacto, sobre capa fina de pasta niveladora aplicada sobre el pavimento.
Incluye: Limpieza del pavimento. Aplicación de la capa niveladora. Fijación de la loseta táctil.
Criterio de medición de proyecto: Superficie medida según documentación gráfica de Proyecto.
Criterio de medición de obra: Se medirá la superficie realmente ejecutada según especificaciones de Proyecto.

| Código | Ud | Descripción | Rendimiento | Precio | Importe |
|---|---|---|---|---|---|
| mt09mcp200a | kg | Pasta niveladora de suelos, CT - C20 - F6 según UNE-EN 13813, compuesta por cementos especiales, áridos seleccionados y aditivos, para espesores de 2 a 5 mm, usada en nivelación de pavimentos. (material) | 2.000 | 0.76 | 1.52 |
| mt18dww010b | kg | Adhesivo de contacto a base de resina acrílica en dispersión acuosa, para losetas táctiles antideslizantes. (material) | 0.350 | 6.20 | 2.17 |
| mt47pta040b | m² | Loseta táctil antideslizante de poliuretano termoplástico (TPU), de 458x420x1,7 mm, con botones de 25 mm de diámetro y 5 mm de altura, de color gris, Euroclase Cfl-s1 de reacción al fuego, según UNE-EN 13501-1, de adherencia R-10, según DIN-EN 16165, para fijar con adhesivo sobre el pavimento. (material) | 1.050 | 28.25 | 29.66 |
| mo011 | h | Oficial 1ª montador. (mano de obra) | 0.180 | 22.74 | 4.09 |
| mo080 | h | Ayudante montador. (mano de obra) | 0.180 | 21.02 | 3.78 |
| % | % | Costes directos complementarios | 2 % | 41.22 | 0.82 |
|  |  | Costes directos |  |  | 42.04 |
