# Papelera portátil metálica

- Propiedad del archivo: CYPE INGENIEROS, S.A.
- Formato: FIEBDC-3/2002
- Divisa: EUR
- Costes indirectos: 3.00 %
- IVA: 21.00 %

## U Urbanización interior de la parcela

### UM Mobiliario urbano

#### UME Papeleras

**UME015** Ud Papelera portátil metálica.
Papelera modular para recogida selectiva de plástico, de chapa de acero galvanizado pintada con pintura de poliéster color gris, de 1 mm de espesor, de 640 mm de altura, 352 mm de anchura y 373 mm de profundidad, con depósito extraíble de polipropileno, de 40 litros de capacidad, de color azul, cierre con llave de seguridad y patas de altura regulable, peso 9,21 kg.
Criterio de medición de proyecto: Número de unidades previstas, según documentación gráfica de Proyecto.
Criterio de medición de obra: Se medirá el número de unidades realmente ejecutadas según especificaciones de Proyecto.

| Código | Ud | Descripción | Rendimiento | Precio | Importe |
|---|---|---|---|---|---|
| mt52pap120kc | Ud | Papelera modular para recogida selectiva de plástico, de chapa de acero galvanizado pintada con pintura de poliéster color gris, de 1 mm de espesor, de 640 mm de altura, 352 mm de anchura y 373 mm de profundidad, con depósito extraíble de polipropileno, de 40 litros de capacidad, de color azul, cierre con llave de seguridad y patas de altura regulable, peso 9,21 kg, con accesorios para la unión con otra papelera modular. (material) | 1.000 | 88.18 | 88.18 |
| op00ato010 |  | Atornillador. | 1.000 | 0.00 | 0.00 |
| mo041 | h | Oficial 1ª construcción de obra civil. (mano de obra) | 0.050 | 22.13 | 1.11 |
| % | % | Costes directos complementarios | 2 % | 89.29 | 1.79 |
|  |  | Costes directos |  |  | 91.08 |
