# Piscina prefabricada

- Propiedad del archivo: CYPE INGENIEROS, S.A.
- Formato: FIEBDC-3/2002
- Divisa: EUR
- Costes indirectos: 3.00 %
- IVA: 21.00 %

## U Urbanización interior de la parcela

### UP Piscinas

#### UPP Piscinas prefabricadas

**UPP010** Ud Piscina prefabricada.
Piscina prefabricada compacta realizada en taller con sucesivas capas de resinas de poliéster reforzadas con fibras de vidrio hasta alcanzar un espesor de 1 cm, de forma rectangular, de dimensiones 10,2x3,90x1,40 m (volumen 61 m³), con peldaños de bajada en escalinata del mismo material, terminación de la superficie pulida y de suave tacto, sin incluir excavación. Compuesta de los siguientes elementos: VASO con skimmers, boquillas de impulsión, toma limpiafondos y sumidero; EQUIPO COMPLETO DE DEPURACIÓN y esterilización del agua en caseta prefabricada de poliéster; filtros; bomba monofásica, tuberías y arena de sílex; EQUIPO ELÉCTRICO con reloj programador, térmico, contactor, diferencial, etc; TUBERÍAS de PVC 6 atm, en circuito cerrado de depuración; CORONACIÓN DE PISCINA con remate perimetral de piedra artificial lavada de 50 cm de ancho; TRANSPORTE Y DESCARGA hasta 50 km de radio y descarga con pluma hasta 8 m. Incluso solera de hormigón armado de 10 cm de espesor, realizada con hormigón HA-25/B/20/XC2 y malla electrosoldada ME 15x15 Ø 10-10 B 500 T 6x2,20 UNE-EN 10080, y relleno perimetral posterior de gravas. Totalmente instalada y en funcionamiento.
Incluye: Preparación de la superficie de apoyo. Colocación y fijación de los diferentes equipos. Colocación y fijación de accesorios y piezas especiales. Relleno perimetral del vaso. Comprobación del correcto funcionamiento de la instalación.
Criterio de medición de proyecto: Número de unidades previstas, según documentación gráfica de Proyecto.
Criterio de medición de obra: Se medirá el número de unidades realmente ejecutadas según especificaciones de Proyecto.

| Código | Ud | Descripción | Rendimiento | Precio | Importe |
|---|---|---|---|---|---|
| mt10haf010ctmu | m³ | Hormigón HA-25/B/20/XC2, fabricado en central. (material) | 4.000 | 88.20 | 352.80 |
| mt07ame010q | m² | Malla electrosoldada ME 15x15 Ø 10-10 B 500 T 6x2,20 UNE-EN 10080. (material) | 47.700 | 12.61 | 601.50 |
| mt47ppi010d | Ud | Piscina prefabricada de poliéster, 10,2x3,90x1,40 m (volumen 61 m³), compuesta de vaso con skimmers, boquillas de impulsión, toma limpiafondos y sumidero; equipo completo de depuración y esterilización del agua en caseta prefabricada; equipo eléctrico, red de tuberías de PVC; escalera, accesorios y equipo de limpieza. (material) | 1.000 | 9652.62 | 9652.62 |
| mt01arr010b | t | Grava de cantera, de 20 a 30 mm de diámetro. (material) | 48.800 | 11.50 | 561.20 |
| mt47ppi020d | Ud | Remate perimetral de piedra artificial para coronación de borde en piscina prefabricada de poliéster, 10,2x3,90x1,40 m, volumen 61 m³. Según UNE-EN 771-5. (material) | 1.000 | 579.12 | 579.12 |
| mq07gte010c | h | Grúa autopropulsada de brazo telescópico con una capacidad de elevación de 30 t y 27 m de altura máxima de trabajo. (maquinaria) | 6.000 | 75.04 | 450.24 |
| au00auh040 |  | Vibrador de hormigón, eléctrico. | 1.000 | 0.00 | 0.00 |
| mo041 | h | Oficial 1ª construcción de obra civil. (mano de obra) | 40.000 | 22.13 | 885.20 |
| mo087 | h | Ayudante construcción de obra civil. (mano de obra) | 60.000 | 21.02 | 1261.20 |
| % | % | Costes directos complementarios | 2 % | 14343.88 | 286.88 |
|  |  | Costes directos |  |  | 14630.76 |
