# Separador de grasas de polietileno de alta densidad (PEAD/HDPE)

- Propiedad del archivo: CYPE INGENIEROS, S.A.
- Formato: FIEBDC-3/2002
- Divisa: EUR
- Costes indirectos: 3.00 %
- IVA: 21.00 %

## U Urbanización interior de la parcela

### US Depuración de aguas residuales domésticas

#### USA Accesorios

**USA010** Ud Separador de grasas de polietileno de alta densidad (PEAD/HDPE).
Separador de grasas de polietileno de alta densidad (PEAD/HDPE), rectangular, de 1500 litros, de 2,1 litros/s de caudal máximo de aguas grises y de 1880x720x1480 mm, con boca de acceso, boca de entrada y boca de salida de 110 mm de diámetro.
Incluye: Replanteo. Colocación. Conexionado y comprobación de su correcto funcionamiento.
Criterio de medición de proyecto: Número de unidades previstas, según documentación gráfica de Proyecto.
Criterio de medición de obra: Se medirá el número de unidades realmente ejecutadas según especificaciones de Proyecto.

| Código | Ud | Descripción | Rendimiento | Precio | Importe |
|---|---|---|---|---|---|
| mt46fgp110d | Ud | Separador de grasas de polietileno de alta densidad (PEAD/HDPE), rectangular, de 1500 litros, de 2,1 litros/s de caudal máximo de aguas grises y de 1880x720x1480 mm, con boca de acceso, boca de entrada y boca de salida de 110 mm de diámetro, según UNE-EN 1825-1, para pretratamiento de aguas residuales. (material) | 1.000 | 1131.90 | 1131.90 |
| mo008 | h | Oficial 1ª fontanero. (mano de obra) | 1.800 | 23.74 | 42.73 |
| mo107 | h | Ayudante fontanero. (mano de obra) | 1.800 | 21.90 | 39.42 |
| % | % | Costes directos complementarios | 2 % | 1214.05 | 24.28 |
|  |  | Costes directos |  |  | 1238.33 |
