# Micropilote con armadura de perfil tubular de acero "GEONOVATEK", hincado hidráulicamente

- Propiedad del archivo: CYPE Ingenieros S.A.
- Formato: FIEBDC-3/2016
- Programa: Generador de precios de la construcción. CYPE Ingenieros, S.A.
- Fecha: 18/10/2024
- Divisa: EUR
- Costes indirectos: 3 %
- IVA: 21 %

## C Cimentaciones

### CP Profundas

#### CPM Micropilotes

**CPM035** Ud Micropilote con armadura de perfil tubular de acero "GEONOVATEK", hincado hidráulicamente.
Micropilote MP60 "GEONOVATEK", de hasta 10 m de longitud, formado por perfil tubular con rosca, de acero UNE-EN 10025 S355JR, de 62 mm de diámetro exterior y 10 mm de espesor, hincado hidráulicamente a presión continua hasta rechazo (25 t de presión máxima de hinca y 18 t de carga de trabajo), con mortero especial de anclaje, para cimentación.
Criterio de valoración económica: El precio no incluye el desplazamiento a la obra del personal especializado ni el traslado del equipo entre diferentes emplazamientos dentro de la misma obra.
Incluye: Limpieza y preparación del entorno afectado. Replanteo. Perforación de la cimentación existente y del terreno. Hincado del micropilote a presión continua. Unión a la cimentación existente. Limpieza y recogida de restos. Carga a camión o contenedor de los restos.
Criterio de medición de proyecto: Número de unidades previstas, según documentación gráfica de Proyecto.
Criterio de medición de obra: Se medirá el número de unidades realmente ejecutadas según especificaciones de Proyecto.

| Código | Ud | Descripción | Rendimiento | Precio | Importe |
|---|---|---|---|---|---|
| mt07geo040j | Ud | Micropilote MP60 "GEONOVATEK", de hasta 10 m de longitud, formado por perfil tubular con rosca, de acero UNE-EN 10025 S355JR, de 62 mm de diámetro exterior y 10 mm de espesor, hincado hidráulicamente a presión continua hasta rechazo (25 t de presión máxima de hinca y 18 t de carga de trabajo), con mortero especial de anclaje, para cimentación. (material) | 1 | 1125 | 1125.000 |
| mo042 | h | Oficial 1ª estructurista. (mano de obra) | 1.6 | 23.03 | 36.848 |
| mo089 | h | Ayudante estructurista. (mano de obra) | 1.6 | 21.86 | 34.976 |
| % | % | Costes directos complementarios | 2 % | 1196.824 | 23.936 |
|  |  | Costes directos |  |  | 1220.760 |

Residuos:
- excavación: ruo170504 Tierra y piedras distintas de las especificadas en el código 17 05 03. (componente de residuo); rendimiento 6.038 kg; Código LER 17 05 04; Masa del elemento 1 kg; Volumen 0.000625 m3
