# Levantado de barandilla metálica en escalera

- Propiedad del archivo: CYPE Ingenieros S.A.
- Formato: FIEBDC-3/2016
- Programa: Generador de precios de la construcción. CYPE Ingenieros, S.A.
- Fecha: 18/10/2024
- Divisa: EUR
- Costes indirectos: 3 %
- IVA: 21 %

## D Demoliciones

### DP Particiones

#### DPD Defensas

**DPD010** m Levantado de barandilla metálica en escalera.
Levantado con medios manuales y equipo de oxicorte, de barandilla metálica en forma recta, de 100 cm de altura, situada en escalera y fijada, sin deteriorar los elementos constructivos a los que está sujeta, y carga manual sobre camión o contenedor.
Criterio de valoración económica: El precio incluye el desmontaje de los accesorios y de los elementos de fijación.
Incluye: Levantado del elemento. Retirada y acopio del material levantado. Limpieza de los restos de obra. Carga manual del material levantado y restos de obra sobre camión o contenedor.
Criterio de medición de proyecto: Longitud medida según documentación gráfica de Proyecto.
Criterio de medición de obra: Se medirá la longitud realmente desmontada según especificaciones de Proyecto.

| Código | Ud | Descripción | Rendimiento | Precio | Importe |
|---|---|---|---|---|---|
| mq08sol010 | h | Equipo de oxicorte, con acetileno como combustible y oxígeno como comburente. (maquinaria) | 0.112 | 8.25 | 0.924 |
| mo019 | h | Oficial 1ª soldador. (mano de obra) | 0.112 | 22.42 | 2.511 |
| mo113 | h | Peón ordinario construcción. (mano de obra) | 0.224 | 20.78 | 4.655 |
| % | % | Costes directos complementarios | 2 % | 8.090 | 0.162 |
|  |  | Costes directos |  |  | 8.252 |

Residuos:
- demolición: ruo170405 Hierro y acero. (componente de residuo); rendimiento 15.818 kg; Código LER 17 04 05; Masa del elemento 1 kg; Volumen 0.000476 m3
